# Conducto de ventilación para depósito de combustible líquido

- Propiedad del archivo: CYPE INGENIEROS, S.A.
- Formato: FIEBDC-3/2002
- Divisa: EUR
- Costes indirectos: 3.00 %
- IVA: 21.00 %

## I Instalaciones

### IC Calefacción, refrigeración, climatización y A.C.S.

#### ICD Combustible líquido

**ICD116** m Conducto de ventilación para depósito de combustible líquido.
Conducto de ventilación para depósito de combustible líquido, colocado superficialmente y fijado al paramento, formado por tubo de acero negro, con soldadura longitudinal por resistencia eléctrica, serie M, de 1 1/2" DN 40 mm de diámetro y 3,2 mm de espesor. Incluso material auxiliar para montaje y sujeción a la obra, accesorios y piezas especiales colocados mediante soldadura eléctrica, y raspado y limpieza de óxidos, mano de imprimación antioxidante de al menos 50 micras de espesor. Totalmente montado, conexionado y probado.
Incluye: Replanteo y trazado. Raspado y limpieza de óxidos. Aplicación de imprimación antioxidante. Colocación y fijación de tubos, accesorios y piezas especiales.
Criterio de medición de proyecto: Longitud medida según documentación gráfica de Proyecto.
Criterio de medición de obra: Se medirá la longitud realmente ejecutada según especificaciones de Proyecto.

| Código | Ud | Descripción | Rendimiento | Precio | Importe |
|---|---|---|---|---|---|
| mt08tan330f | Ud | Material auxiliar para montaje y sujeción a la obra de las tuberías de acero, de 1 1/2" DN 40 mm. (material) | 1.000 | 0.95 | 0.95 |
| mt08tan010fc | m | Tubo de acero negro, con soldadura longitudinal por resistencia eléctrica, serie M, de 1 1/2" DN 40 mm de diámetro y 3,2 mm de espesor, según UNE-EN 10255, con el precio incrementado el 10% en concepto de accesorios y piezas especiales. (material) | 1.000 | 8.71 | 8.71 |
| mt27pfi030 | kg | Imprimación antioxidante con poliuretano. (material) | 0.019 | 9.35 | 0.18 |
| mo004 | h | Oficial 1ª calefactor. (mano de obra) | 0.439 | 22.74 | 9.98 |
| mo103 | h | Ayudante calefactor. (mano de obra) | 0.439 | 20.98 | 9.21 |
| % | % | Costes directos complementarios | 2 % | 29.03 | 0.58 |
|  |  | Costes directos |  |  | 29.61 |
