# Tarima de composite (NFC) "PEYGRAN", para exterior

- Propiedad del archivo: CYPE Ingenieros S.A.
- Formato: FIEBDC-3/2016
- Programa: Generador de precios de la construcción. CYPE Ingenieros, S.A.
- Fecha: 02/07/2024
- Divisa: EUR
- Costes indirectos: 3 %
- IVA: 21 %

## U Urbanización interior de la parcela

### UX Pavimentos exteriores

#### UXJ De composite

**UXJ050** m² Tarima de composite (NFC) "PEYGRAN", para exterior.
Tarima para exterior, formada por tablas alveolares de composite (NFC) "PEYGRAN", compuestas por material termoplástico y fibras vegetales con refuerzo mineral, de 2500x150x27 mm, acabado Silver, fijadas mediante el sistema de fijación oculta, sobre rastreles de aluminio de 60x24 mm, separados entre ellos 350 mm y apoyados sobre soportes regulables modelo SP "PEYGRAN", de polipropileno, con base circular, para alturas entre 37 y 50 mm. Incluso clips y tornillos de acero inoxidable para sujeción de las tablas a los rastreles.
Criterio de valoración económica: El precio no incluye el perfil para remate lateral.
Incluye: Replanteo y nivelación de los soportes. Aplicación de la masilla. Colocación de los rastreles sobre los soportes. Colocación de las tablas de la primera hilada. Fijación de una hilada de clips sobre el rastrel. Presentación de las tablas de la segunda hilada. Encaje de los clips entre las tablas. Colocación y fijación de las sucesivas hiladas.
Criterio de medición de proyecto: Superficie útil, medida según documentación gráfica de Proyecto. No se ha incrementado la medición por roturas y recortes, ya que en la descomposición se ha considerado un 5% más de piezas.
Criterio de medición de obra: Se medirá la superficie realmente ejecutada según especificaciones de Proyecto.

| Código | Ud | Descripción | Rendimiento | Precio | Importe |
|---|---|---|---|---|---|
| mt18pey010aaa | Ud | Soporte regulable modelo SP "PEYGRAN", de polipropileno, con adición de carga mineral, de color negro, con 1000 kg de capacidad mecánica a compresión, y base circular, para alturas entre 37 y 50 mm, de cabeza plana, y clip para fijación del rastrel; imputrescible, resistente a ambientes marinos, a cloruros y a detergentes domésticos. (material) | 6.3 | 1.01 | 6.363 |
| mt18pey030a | m | Rastrel de aluminio "PEYGRAN", de 60x24 mm, para apoyo de tarimas de exterior, con escuadras, eclisas y fijaciones de acero inoxidable. (material) | 3.5 | 5.93 | 20.755 |
| mt18pey020a | m² | Tablas alveolares de composite (NFC) "PEYGRAN", compuestas por material termoplástico y fibras vegetales con refuerzo mineral, de 2500x150x27 mm, acabado Silver; con resistencia al deslizamiento Rd>45 según UNE-EN 16165 y resbaladicidad clase 3 según CTE. (material) | 1.05 | 60.79 | 63.830 |
| mt18pey050 | Ud | Clip de poliamida, para el ensamblaje oculto de las tablas de tarima exterior "PEYGRAN" y para la fijación de las tablas a los rastreles. (material) | 26 | 0.02 | 0.520 |
| mo017 | h | Oficial 1ª carpintero. (mano de obra) | 0.573 | 22.45 | 12.864 |
| mo058 | h | Ayudante carpintero. (mano de obra) | 0.573 | 21.15 | 12.119 |
| % | % | Costes directos complementarios | 2 % | 116.451 | 2.329 |
|  |  | Costes directos |  |  | 118.780 |

Residuos:
- colocación: mt18pey030a; factor de residuo 0.048
- colocación: mt18pey020a; factor de residuo 0.007

## Recursos

**mt18pey010aaa** Ud Soporte regulable modelo SP "PEYGRAN"
Datos técnicos: Coste energético 13.118 MJ; Emisión de CO2 0.711 kg
Residuos:
- embalaje: re150101 Envases de papel y cartón. (componente de residuo); rendimiento 0.072 kg; Código LER 15 01 01; Masa del elemento 1 kg; Volumen 0.001333 m3

**mt18pey030a** m Rastrel de aluminio "PEYGRAN"
Datos técnicos: Coste energético 93.291 MJ; Emisión de CO2 6.855 kg; Código LER 17 04 02; Masa del elemento 0.829 kg; Volumen 0.000553 m3
Residuos:
- embalaje: re170203 Plástico. (componente de residuo); rendimiento 0.005 kg; Código LER 17 02 03; Masa del elemento 1 kg; Volumen 0.001667 m3

**mt18pey020a** m² Tablas alveolares de composite (NFC) "PEYGRAN"
Datos técnicos: Coste energético 1066.438 MJ; Emisión de CO2 48.851 kg; Código LER 17 02 01; Masa del elemento 41.58 kg; Volumen 0.0378 m3
Residuos:
- embalaje: re170203 Plástico; rendimiento 0.042 kg
