# Unidad agua-agua, bomba de calor geotérmica, para calefacción

- Propiedad del archivo: CYPE Ingenieros S.A.
- Formato: FIEBDC-3/2016
- Programa: Generador de precios de la construcción. CYPE Ingenieros, S.A.
- Fecha: 02/07/2024
- Divisa: EUR
- Costes indirectos: 3 %
- IVA: 21 %

## Z Rehabilitación energética

### ZC Calefacción, climatización y A.C.S.

#### ZCV Unidades centralizadas de climatización

**ZCV200** Ud Unidad agua-agua, bomba de calor geotérmica, para calefacción.
Rehabilitación energética de edificio mediante la colocación, en sustitución de equipo existente, de bomba de calor, agua-agua, geotérmica, alimentación monofásica a 230 V, potencia calorífica nominal 6,9 kW (temperatura de entrada del agua al condensador 30°C, temperatura de salida del agua del condensador 35°C, temperatura de entrada del agua al evaporador 10°C, temperatura de salida del agua del evaporador 7°C) (COP 4,9), potencia sonora 46 dBA, dimensiones 1200x690x600 mm, peso 139 kg, para gas R-407C, con bombas de circulación para los circuitos primario y secundario, compresor de tipo scroll, control de equilibrado energético con sonda exterior, pantalla de información gráfica, resistencia eléctrica seleccionable para 2, 4 ó 6 kW, intercambiador de placas de acero inoxidable, presostato diferencial de caudal, filtro, manómetros, válvula de seguridad y purgador automático de aire. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bcg005a | Ud | Bomba de calor, agua-agua, geotérmica, alimentación monofásica a 230 V, potencia calorífica nominal 6,9 kW (temperatura de entrada del agua al condensador 30°C, temperatura de salida del agua del condensador 35°C, temperatura de entrada del agua al evaporador 10°C, temperatura de salida del agua del evaporador 7°C) (COP 4,9), potencia sonora 46 dBA, dimensiones 1200x690x600 mm, peso 139 kg, para gas R-407C, con bombas de circulación para los circuitos primario y secundario, compresor de tipo scroll, control de equilibrado energético con sonda exterior, pantalla de información gráfica, resistencia eléctrica seleccionable para 2, 4 ó 6 kW, intercambiador de placas de acero inoxidable, presostato diferencial de caudal, filtro, manómetros, válvula de seguridad y purgador automático de aire. (material) | 1 | 6400 | 6400.000 |
| mt42www050 | Ud | Termómetro bimetálico, diámetro de esfera de 100 mm, con toma vertical, con vaina de 1/2", escala de temperatura de 0 a 120°C. (material) | 2 | 54.7 | 109.400 |
| mt37www050e | Ud | Manguito antivibración, de goma, con rosca de 1 1/4", para una presión máxima de trabajo de 10 bar. (material) | 4 | 37.17 | 148.680 |
| mt37sve010e | Ud | Válvula de esfera de latón niquelado para roscar de 1 1/4". (material) | 4 | 16.78 | 67.120 |
| mo005 | h | Oficial 1ª instalador de climatización. (mano de obra) | 7.187 | 22.74 | 163.432 |
| mo104 | h | Ayudante instalador de climatización. (mano de obra) | 7.187 | 20.98 | 150.783 |
| % | % | Costes directos complementarios | 2 % | 7039.415 | 140.788 |
|  |  | Costes directos |  |  | 7180.203 |

## Recursos

**mt42bcg005a** Ud Bomba de calor, agua-agua
Datos técnicos: Coste energético 6093.328 MJ; Emisión de CO2 357.357 kg
Residuos:
- embalaje: re150101 Envases de papel y cartón. (componente de residuo); rendimiento 2.784 kg; Código LER 15 01 01; Masa del elemento 1 kg; Volumen 0.001333 m3
- embalaje: re170201 Madera. (componente de residuo); rendimiento 0.681 kg; Código LER 17 02 01; Masa del elemento 1 kg; Volumen 0.000909 m3

**mt37www050e** Ud Manguito antivibración, de goma, con rosca de 1 1/4", para una presión máxima de trabajo de 10 bar
Datos técnicos: Coste energético 185.212 MJ; Emisión de CO2 16.468 kg
Residuos:
- embalaje: re150101 Envases de papel y cartón; rendimiento 0.072 kg

**mt37sve010e** Ud Válvula de esfera de latón niquelado para roscar de 1 1/4"
Datos técnicos: Coste energético 1282.649 MJ; Emisión de CO2 86.201 kg
Residuos:
- embalaje: re150101 Envases de papel y cartón; rendimiento 0.072 kg
