# Tratamiento superficial para evitar el levantamiento de polvo en vías de circulación sin pavimentar, mediante riego con ligante Greenfor Dust Plus "FORESA"

- Propiedad del archivo: CYPE INGENIEROS, S.A.
- Formato: FIEBDC-3/2002
- Divisa: EUR
- Costes indirectos: 3.00 %
- IVA: 21.00 %

## A Acondicionamiento del terreno

### AC Movimiento de tierras en obra civil

#### ACA Trabajos preliminares

**ACA060** m² Tratamiento superficial para evitar el levantamiento de polvo en vías de circulación sin pavimentar, mediante riego con ligante Greenfor Dust Plus "FORESA".
Tratamiento superficial para evitar el levantamiento de polvo en vías de circulación sin pavimentar, mediante riego con ligante Greenfor Dust Plus "FORESA" diluido en agua (0,4 kg/m²).
Incluye: Aplicación del tratamiento superficial mediante riego.
Criterio de medición de proyecto: Superficie medida en proyección horizontal, según documentación gráfica de Proyecto.
Criterio de medición de obra: Se medirá, en proyección horizontal, la superficie realmente ejecutada según especificaciones de Proyecto.

| Código | Ud | Descripción | Rendimiento | Precio | Importe |
|---|---|---|---|---|---|
| mt01ppf010d | kg | Ligante Greenfor Dust Plus "FORESA" diluido en agua, color blanco, a base de acetato de vinilo y éster vinílico de ácido versático, libre de alquilfenoles y de amoníaco. (material) | 0.400 | 1.79 | 0.72 |
| mt08aaa010a | m³ | Agua. (material) | 0.006 | 1.53 | 0.01 |
| mq02cia020j | h | Camión cisterna, de 8 m³ de capacidad. (maquinaria) | 0.110 | 121.25 | 13.34 |
| mo113 | h | Peón ordinario construcción. (mano de obra) | 0.110 | 21.69 | 2.39 |
| % | % | Costes directos complementarios | 2 % | 16.46 | 0.33 |
|  |  | Costes directos |  |  | 16.79 |
