# Excavación de tierras a cielo abierto bajo rasante, con medios manuales

- Propiedad del archivo: CYPE INGENIEROS, S.A.
- Formato: FIEBDC-3/2002
- Divisa: EUR
- Costes indirectos: 3.00 %
- IVA: 21.00 %

## A Acondicionamiento del terreno

### AC Movimiento de tierras en obra civil

#### ACE Excavaciones

**ACE016** m³ Excavación de tierras a cielo abierto bajo rasante, con medios manuales.
Excavación a cielo abierto bajo rasante, en terreno de tránsito duro, de hasta 1,25 m de profundidad máxima, con medios manuales, y carga manual a camión.
Criterio de valoración económica: El precio no incluye el transporte de los materiales excavados.
Incluye: Replanteo general y fijación de los puntos y niveles de referencia. Situación de los puntos topográficos. Excavación en sucesivas franjas horizontales y extracción de tierras. Carga manual a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mq05pdm110 | h | Compresor portátil diesel media presión 10 m³/min. (maquinaria) | 0.385 | 7.90 | 3.04 |
| mq05mai030 | h | Martillo neumático. (maquinaria) | 0.385 | 4.66 | 1.79 |
| mo041 | h | Oficial 1ª construcción de obra civil. (mano de obra) | 0.440 | 23.10 | 10.16 |
| mo087 | h | Ayudante construcción de obra civil. (mano de obra) | 1.485 | 21.94 | 32.58 |
| % | % | Costes directos complementarios | 2 % | 47.57 | 0.95 |
|  |  | Costes directos |  |  | 48.52 |
