# Extendido, perfilado y refino de tierras

- Propiedad del archivo: CYPE INGENIEROS, S.A.
- Formato: FIEBDC-3/2002
- Divisa: EUR
- Costes indirectos: 3.00 %
- IVA: 21.00 %

## A Acondicionamiento del terreno

### AC Movimiento de tierras en obra civil

#### ACP Perfilados, refinos y rasanteos

**ACP040** m² Extendido, perfilado y refino de tierras.
Extendido y perfilado de tierras con medios mecánicos y refino con medios manuales.
Incluye: Preparación de la zona de trabajo. Situación de los puntos topográficos. Ejecución del extendido, del perfilado y del refino.
Criterio de medición de proyecto: Superficie medida según documentación gráfica de Proyecto.
Criterio de medición de obra: Se medirá la superficie realmente ejecutada según especificaciones de Proyecto.

| Código | Ud | Descripción | Rendimiento | Precio | Importe |
|---|---|---|---|---|---|
| mq01pan010a | h | Pala cargadora sobre neumáticos de 120 kW/1,9 m³. (maquinaria) | 0.011 | 45.95 | 0.51 |
| mo087 | h | Ayudante construcción de obra civil. (mano de obra) | 0.033 | 21.94 | 0.72 |
| % | % | Costes directos complementarios | 2 % | 1.23 | 0.02 |
|  |  | Costes directos |  |  | 1.25 |
