# Relleno de zanjas, con medios mecánicos y compactación por inundación

- Propiedad del archivo: CYPE INGENIEROS, S.A.
- Formato: FIEBDC-3/2002
- Divisa: EUR
- Costes indirectos: 3.00 %
- IVA: 21.00 %

## A Acondicionamiento del terreno

### AC Movimiento de tierras en obra civil

#### ACR Extendidos, rellenos y compactaciones

**ACR040** m³ Relleno de zanjas, con medios mecánicos y compactación por inundación.
Relleno de zanjas con arena 0/5 mm, con medios mecánicos y compactación por inundación con agua, en recubrimiento de tuberías colocadas en un terreno suficientemente permeable para distribuir el exceso de agua.
Incluye: Extendido del material de relleno. Inundación con agua.
Criterio de medición de proyecto: Volumen medido sobre las secciones teóricas de la excavación, según documentación gráfica de Proyecto.
Criterio de medición de obra: Se medirá el volumen realmente ejecutado según especificaciones de Proyecto, sin incluir los incrementos por excesos de excavación no autorizados.

| Código | Ud | Descripción | Rendimiento | Precio | Importe |
|---|---|---|---|---|---|
| mt01ara030 | t | Arena de 0 a 5 mm de diámetro, limpia. (material) | 1.800 | 9.14 | 16.45 |
| mq02cia020j | h | Camión cisterna, de 8 m³ de capacidad. (maquinaria) | 0.044 | 121.25 | 5.34 |
| mq01pan010a | h | Pala cargadora sobre neumáticos de 120 kW/1,9 m³. (maquinaria) | 0.088 | 45.95 | 4.04 |
| mo087 | h | Ayudante construcción de obra civil. (mano de obra) | 0.088 | 21.02 | 1.85 |
| % | % | Costes directos complementarios | 2 % | 27.68 | 0.55 |
|  |  | Costes directos |  |  | 28.23 |
