# Drenaje subsuperficial con celdas de polipropileno

- Propiedad del archivo: CYPE INGENIEROS, S.A.
- Formato: FIEBDC-3/2002
- Divisa: EUR
- Costes indirectos: 3.00 %
- IVA: 21.00 %

## A Acondicionamiento del terreno

### AU Drenajes

#### AUS Subsuperficiales

**AUS010** m² Drenaje subsuperficial con celdas de polipropileno.
Drenaje subsuperficial para la captación y evacuación de aguas pluviales, formado por celdas de drenaje de polipropileno con estructura tridimensional, con un porcentaje de huecos del 90%, de 400x600x30 mm, resistencia a compresión 70 t/m², capacidad de drenaje horizontal 80 l/(m²·min), capacidad de drenaje vertical 600 l/(m²·min), peso 2,6 kg/m², unión por machihembrado, revestidas por su cara superior e inferior con geotextil de polipropileno, (120 g/m²).
Criterio de valoración económica: El precio no incluye la superficie soporte ni el revestimiento.
Incluye: Replanteo. Colocación del geotextil inferior. Colocación de las celdas. Colocación del geotextil superior.
Criterio de medición de proyecto: Superficie medida según documentación gráfica de Proyecto.
Criterio de medición de obra: Se medirá la superficie realmente ejecutada según especificaciones de Proyecto.

| Código | Ud | Descripción | Rendimiento | Precio | Importe |
|---|---|---|---|---|---|
| mt11cun140aa | m² | Celdas de drenaje de polipropileno con estructura tridimensional, con un porcentaje de huecos del 90%, de 400x600x30 mm, resistencia a compresión 70 t/m², capacidad de drenaje horizontal 80 l/(m²·min), capacidad de drenaje vertical 600 l/(m²·min), peso 2,6 kg/m², unión por machihembrado. (material) | 1.000 | 13.86 | 13.86 |
| mt14gso030aaae | m² | Geotextil no tejido sintético, termosoldado, de polipropileno, con una resistencia a la tracción longitudinal de 8 kN/m, una resistencia a la tracción transversal de 10,1 kN/m, una apertura de cono al ensayo de perforación dinámica según UNE-EN ISO 13433 inferior a 40 mm, resistencia CBR a punzonamiento 0,3 kN y una masa superficial de 120 g/m², según UNE-EN 13252. (material) | 2.100 | 1.11 | 2.33 |
| mo041 | h | Oficial 1ª construcción de obra civil. (mano de obra) | 0.024 | 22.13 | 0.53 |
| mo087 | h | Ayudante construcción de obra civil. (mano de obra) | 0.026 | 21.02 | 0.55 |
| % | % | Costes directos complementarios | 2 % | 17.27 | 0.35 |
|  |  | Costes directos |  |  | 17.62 |
