# Desmontaje de cartel mural

- Propiedad del archivo: CYPE INGENIEROS, S.A.
- Formato: FIEBDC-3/2002
- Divisa: EUR
- Costes indirectos: 3.00 %
- IVA: 21.00 %

## D Demoliciones

### DT Equipamiento urbano

#### DTM Mobiliario urbano

**DTM050** Ud Desmontaje de cartel mural.
Desmontaje de cartel mural de chapa de acero, de entre 3 y 6 m² de superficie, con martillo neumático, y recuperación del material para su posterior ubicación en otro emplazamiento, y carga manual sobre camión o contenedor.
Criterio de valoración económica: El precio incluye la reparación de desperfectos en la superficie de apoyo.
Incluye: Desmontaje del elemento. Reparación de la superficie de apoyo. Clasificación y etiquetado. Acopio de los materiales a reutilizar. Carga manual del material a reutilizar sobre camión. Retirada y acopio de los restos de obra. Limpieza de los restos de obra. Carga manual de los restos de obra sobre camión o contenedor.
Criterio de medición de proyecto: Número de unidades previstas, según documentación gráfica de Proyecto.
Criterio de medición de obra: Se medirá el número de unidades realmente desmontadas según especificaciones de Proyecto.

| Código | Ud | Descripción | Rendimiento | Precio | Importe |
|---|---|---|---|---|---|
| mq05mai030 | h | Martillo neumático. (maquinaria) | 0.298 | 4.66 | 1.39 |
| mq05pdm110 | h | Compresor portátil diesel media presión 10 m³/min. (maquinaria) | 0.156 | 7.90 | 1.23 |
| mq04cag010b | h | Camión con grúa de hasta 10 t. (maquinaria) | 0.056 | 63.96 | 3.58 |
| mo041 | h | Oficial 1ª construcción de obra civil. (mano de obra) | 0.270 | 23.10 | 6.24 |
| mo087 | h | Ayudante construcción de obra civil. (mano de obra) | 0.397 | 21.94 | 8.71 |
| % | % | Costes directos complementarios | 2 % | 21.15 | 0.42 |
|  |  | Costes directos |  |  | 21.57 |
