# Aspersor

- Propiedad del archivo: CYPE INGENIEROS, S.A.
- Formato: FIEBDC-3/2002
- Divisa: EUR
- Costes indirectos: 3.00 %
- IVA: 21.00 %

## I Instalaciones

### IU Urbanas

#### IUR Redes de riego

**IUR060** Ud Aspersor.
Cañón de riego, de aluminio anodizado con acabado epoxídico, con tobera cónica, alcance de 30 a 58 m, inclinación de la trayectoria 24°, caudal de 10 a 70 m³/h, conexión de 2" de diámetro. Incluso accesorios de conexión a la tubería de abastecimiento y distribución. Totalmente montado, conexionado y probado.
Incluye: Instalación en el terreno y conexión hidráulica a la tubería de abastecimiento y distribución. Limpieza hidráulica de la unidad. Ajuste del caudal de agua. Realización de pruebas de servicio.
Criterio de medición de proyecto: Número de unidades previstas, según documentación gráfica de Proyecto.
Criterio de medición de obra: Se medirá el número de unidades realmente ejecutadas según especificaciones de Proyecto.

| Código | Ud | Descripción | Rendimiento | Precio | Importe |
|---|---|---|---|---|---|
| mt48asp030a | Ud | Cañón de riego, de aluminio anodizado con acabado epoxídico, con tobera cónica, alcance de 30 a 58 m, inclinación de la trayectoria 24°, caudal de 10 a 70 m³/h, conexión de 2" de diámetro, rodamientos herméticos. (material) | 1.000 | 1324.99 | 1324.99 |
| mt37tpj023hf | Ud | Collarín de toma de PP con cuatro tornillos, para tubo de 90 mm de diámetro exterior, con toma para conexión roscada de 2" de diámetro, PN=16 atm, con juntas elásticas de EPDM, según UNE-EN ISO 15874-3. (material) | 1.000 | 11.72 | 11.72 |
| mo008 | h | Oficial 1ª fontanero. (mano de obra) | 0.275 | 23.74 | 6.53 |
| mo107 | h | Ayudante fontanero. (mano de obra) | 0.275 | 21.90 | 6.02 |
| % | % | Costes directos complementarios | 2 % | 1349.26 | 26.99 |
|  |  | Costes directos |  |  | 1376.25 |
