# Rastrillado del terreno

- Propiedad del archivo: CYPE INGENIEROS, S.A.
- Formato: FIEBDC-3/2002
- Divisa: EUR
- Costes indirectos: 3.00 %
- IVA: 21.00 %

## J Jardinería

### JA Preparación del terreno

#### JAB Acondicionamiento físico

**JAB080** m² Rastrillado del terreno.
Rastrillado superficial del terreno suelto, previamente laboreado, con medios manuales, mediante rastrillo, para preparación del lecho de siembra.
Incluye: Rastrillado del terreno. Señalización y protección del terreno.
Criterio de medición de proyecto: Superficie medida en proyección horizontal, según documentación gráfica de Proyecto.
Criterio de medición de obra: Se medirá, en proyección horizontal, la superficie realmente ejecutada según especificaciones de Proyecto.

| Código | Ud | Descripción | Rendimiento | Precio | Importe |
|---|---|---|---|---|---|
| mo040 | h | Oficial 1ª jardinero. (mano de obra) | 0.001 | 22.13 | 0.02 |
| mo086 | h | Ayudante jardinero. (mano de obra) | 0.004 | 21.02 | 0.08 |
| % | % | Costes directos complementarios | 2 % | 0.10 | 0.00 |
|  |  | Costes directos |  |  | 0.10 |
