# Protector metálico para tronco de árbol

- Propiedad del archivo: CYPE INGENIEROS, S.A.
- Formato: FIEBDC-3/2002
- Divisa: EUR
- Costes indirectos: 3.00 %
- IVA: 21.00 %

## J Jardinería

### JD Sistemas de drenaje, sujeción y protección

#### JDP Protectores

**JDP030** Ud Protector metálico para tronco de árbol.
Protector metálico para tronco de árbol, de 30 cm de diámetro y 200 cm de altura, elaborado con redondo liso de acero de 14 mm de diámetro y pletina de 20x4 mm, con abrazadera de EPDM, y cuatro picas de hincado en el terreno, acabado con pintura pulverizada a base de polvo de poliéster y proceso de polimerización en horno, en color a elegir de la carta RAL.
Incluye: Replanteo y clavado de picas. Alineación y sujeción del tronco al tutor, mediante abrazaderas de EPDM.
Criterio de medición de proyecto: Número de unidades previstas, según documentación gráfica de Proyecto.
Criterio de medición de obra: Se medirá el número de unidades realmente ejecutadas según especificaciones de Proyecto.

| Código | Ud | Descripción | Rendimiento | Precio | Importe |
|---|---|---|---|---|---|
| mt48ppa030 | Ud | Protector metálico para tronco de árbol, de 30 cm de diámetro y 200 cm de altura, elaborado con redondo liso de acero de 14 mm de diámetro y pletina de 20x4 mm, con abrazadera de EPDM, y cuatro picas de hincado en el terreno, acabado con pintura pulverizada a base de polvo de poliéster y proceso de polimerización en horno, en color a elegir de la carta RAL. (material) | 1.000 | 52.82 | 52.82 |
| mo040 | h | Oficial 1ª jardinero. (mano de obra) | 0.880 | 23.10 | 20.33 |
| mo086 | h | Ayudante jardinero. (mano de obra) | 1.100 | 21.94 | 24.13 |
| % | % | Costes directos complementarios | 2 % | 97.28 | 1.95 |
|  |  | Costes directos |  |  | 99.23 |
