# Cubrición decorativa con corteza de pino

- Propiedad del archivo: CYPE INGENIEROS, S.A.
- Formato: FIEBDC-3/2002
- Divisa: EUR
- Costes indirectos: 3.00 %
- IVA: 21.00 %

## J Jardinería

### JT Decoración y tratamiento de superficies

#### JTO Superficies de materiales orgánicos

**JTO020** m² Cubrición decorativa con corteza de pino.
Cubrición decorativa, realizada mediante: extendido de corteza de pino, calidad extra, de 15/25 mm, con medios manuales, hasta formar una capa uniforme de 15 cm de espesor mínimo.
Incluye: Extendido de la capa de protección. Riego.
Criterio de medición de proyecto: Superficie medida en proyección horizontal, según documentación gráfica de Proyecto.
Criterio de medición de obra: Se medirá, en proyección horizontal, la superficie realmente ejecutada según especificaciones de Proyecto.

| Código | Ud | Descripción | Rendimiento | Precio | Importe |
|---|---|---|---|---|---|
| mt48mod030b | m³ | Corteza de pino, calidad extra, de 15/25 mm, para uso decorativo. (material) | 0.150 | 59.41 | 8.91 |
| mt08aaa010a | m³ | Agua. (material) | 0.006 | 1.53 | 0.01 |
| mo040 | h | Oficial 1ª jardinero. (mano de obra) | 0.105 | 23.10 | 2.43 |
| mo086 | h | Ayudante jardinero. (mano de obra) | 0.341 | 21.94 | 7.48 |
| % | % | Costes directos complementarios | 2 % | 18.83 | 0.38 |
|  |  | Costes directos |  |  | 19.21 |
