# Pavimento deportivo de tierra batida para pista de tenis, sistema Tennislife Clay "COMPOSAN INDUSTRIAL Y TECNOLOGÍA"

- Propiedad del archivo: CYPE INGENIEROS, S.A.
- Formato: FIEBDC-3/2002
- Divisa: EUR
- Costes indirectos: 3.00 %
- IVA: 21.00 %

## M Firmes y pavimentos urbanos

### MD Pavimentos deportivos

#### MDT De tierra batida

**MDT020** m² Pavimento deportivo de tierra batida para pista de tenis, sistema Tennislife Clay "COMPOSAN INDUSTRIAL Y TECNOLOGÍA".
Pavimento deportivo de tierra batida para pista de tenis, sistema Tennislife Clay "COMPOSAN INDUSTRIAL Y TECNOLOGÍA". CAPA DE DRENAJE: dos capas de grava volcánica Tennislife Clay Drenaje "COMPOSAN INDUSTRIAL Y TECNOLOGÍA", con un espesor total de 25 cm, la primera de 20 cm de espesor de granulometría comprendida entre 12 y 25 mm y la segunda de 5 cm de espesor de granulometría comprendida entre 5 y 10 mm. PASTILLA: una capa de 5 cm de espesor, de mezcla de áridos volcánicos y ligante procedente de material sedimentario Tennislife Clay Pastilla "COMPOSAN INDUSTRIAL Y TECNOLOGÍA", con granulometría de hasta 3 mm de diámetro. CAPA DE ACABADO: una capa de 5 mm de espesor, de polvo de ladrillo cerámico o de bovedilla cerámica Tennislife Tierra Batida 1.0 "COMPOSAN INDUSTRIAL Y TECNOLOGÍA", con granulometría de hasta 1 mm de diámetro.
Criterio de valoración económica: El precio no incluye el marcado y ejecución de las líneas de juego.
Incluye: Replanteo de las dimensiones de la pista deportiva. Extendido de las sucesivas capas que forman el pavimento deportivo.
Criterio de medición de proyecto: Superficie medida en proyección horizontal, según documentación gráfica de Proyecto.
Criterio de medición de obra: Se medirá, en proyección horizontal, la superficie realmente ejecutada según especificaciones de Proyecto.

| Código | Ud | Descripción | Rendimiento | Precio | Importe |
|---|---|---|---|---|---|
| mt01aci010f | kg | Grava volcánica Tennislife Clay Drenaje "COMPOSAN INDUSTRIAL Y TECNOLOGÍA", de granulometría comprendida entre 12 y 25 mm, para capa drenante de pista de tenis de tierra batida. (material) | 240.000 | 0.05 | 12.00 |
| mt01aci010e | kg | Grava volcánica Tennislife Clay Drenaje "COMPOSAN INDUSTRIAL Y TECNOLOGÍA", de granulometría comprendida entre 5 y 10 mm, para capa drenante de pista de tenis de tierra batida. (material) | 110.000 | 0.08 | 8.80 |
| mt01aci030c | kg | Mezcla de áridos volcánicos y ligante procedente de material sedimentario Tennislife Clay Pastilla "COMPOSAN INDUSTRIAL Y TECNOLOGÍA", con granulometría de hasta 3 mm de diámetro, para pastilla de pista de tenis de tierra batida. (material) | 95.000 | 0.19 | 18.05 |
| mt01aci040c | kg | Polvo de ladrillo cerámico o de bovedilla cerámica Tennislife Tierra Batida 1.0 "COMPOSAN INDUSTRIAL Y TECNOLOGÍA", con granulometría de hasta 1 mm de diámetro, para capa de acabado de pista de tenis de tierra batida. (material) | 5.500 | 0.39 | 2.15 |
| mo041 | h | Oficial 1ª construcción de obra civil. (mano de obra) | 0.330 | 23.10 | 7.62 |
| mo087 | h | Ayudante construcción de obra civil. (mano de obra) | 0.391 | 21.94 | 8.58 |
| % | % | Costes directos complementarios | 2 % | 57.20 | 1.14 |
|  |  | Costes directos |  |  | 58.34 |
