# Bordillo de madera

- Propiedad del archivo: CYPE INGENIEROS, S.A.
- Formato: FIEBDC-3/2002
- Divisa: EUR
- Costes indirectos: 3.00 %
- IVA: 21.00 %

## M Firmes y pavimentos urbanos

### ML Bordes y límites de pavimentos

#### MLB Bordillos

**MLB030** m Bordillo de madera.
Bordillo de madera de pino pinaster (Pinus pinaster), de 18x6 cm de sección, color marrón, tratada en autoclave mediante el método Bethell, con clase de uso 4 según UNE-EN 335, con aristas redondeadas en la cara superior, fijado horizontalmente sobre base de hormigón en masa HM-20/P/20/X0 de 20 cm de espesor y 10 cm de anchura a cada lado del bordillo, vertido desde camión, extendido y vibrado, con acabado maestreado, según pendientes del proyecto y colocado sobre explanada con índice CBR > 5 (California Bearing Ratio), no incluida en este precio. Incluso elementos de anclaje y limpieza.
Incluye: Replanteo de alineaciones y niveles. Vertido y extendido del hormigón en cama de apoyo. Presentación, aplomado y nivelación. Fijación del bordillo de madera a la base.
Criterio de medición de proyecto: Longitud medida según documentación gráfica de Proyecto.
Criterio de medición de obra: Se medirá la longitud realmente ejecutada según especificaciones de Proyecto.

| Código | Ud | Descripción | Rendimiento | Precio | Importe |
|---|---|---|---|---|---|
| mt10hmf011Bc | m³ | Hormigón en masa HM-20/P/20/X0, fabricado en central. (material) | 0.062 | 79.08 | 4.90 |
| mt18jbf010a | m | Bordillo de madera de pino pinaster (Pinus pinaster), acabado cepillado, de 18x6 cm de sección y 122 cm de longitud, color marrón, con aristas redondeadas en la cara superior, tratada en autoclave mediante el método Bethell, con clase de uso 4 según UNE-EN 335. (material) | 1.200 | 9.90 | 11.88 |
| mt18mva085a | Ud | Taco expansivo metálico y tirafondo, para fijación de elementos de madera sobre soporte base de hormigón. (material) | 1.000 | 1.23 | 1.23 |
| op00sie010 |  | Sierra de calar. | 1.000 | 0.00 | 0.00 |
| op00tal010 |  | Taladro. | 1.000 | 0.00 | 0.00 |
| op00ato010 |  | Atornillador. | 1.000 | 0.00 | 0.00 |
| mo041 | h | Oficial 1ª construcción de obra civil. (mano de obra) | 0.262 | 23.10 | 6.05 |
| mo087 | h | Ayudante construcción de obra civil. (mano de obra) | 0.299 | 21.94 | 6.56 |
| % | % | Costes directos complementarios | 2 % | 30.62 | 0.61 |
|  |  | Costes directos |  |  | 31.23 |
