# Borde de puntas de traviesas de madera

- Propiedad del archivo: CYPE INGENIEROS, S.A.
- Formato: FIEBDC-3/2002
- Divisa: EUR
- Costes indirectos: 3.00 %
- IVA: 21.00 %

## M Firmes y pavimentos urbanos

### ML Bordes y límites de pavimentos

#### MLD Bordes

**MLD020** m Borde de puntas de traviesas de madera.
Formación de borde y límite de pavimento mediante puntas de traviesas de madera de pino, de 20x10 cm y 35 cm de altura, tratada en autoclave con sales hidrosolubles, con clase de uso 4 según UNE-EN 335, hincadas en el terreno, sobresaliendo 15 cm del suelo. Incluso replanteo, excavación manual del terreno, selección y corte de traviesas, relleno y compactación del terreno contiguo al borde ya colocado y eliminación y limpieza del material sobrante.
Incluye: Replanteo. Excavación y preparación del terreno. Presentación, aplomado y nivelación. Hincado de las puntas de traviesas en el terreno. Relleno de la zanja y compactación del terreno. Eliminación y limpieza del material sobrante.
Criterio de medición de proyecto: Longitud medida según documentación gráfica de Proyecto.
Criterio de medición de obra: Se medirá la longitud realmente ejecutada según especificaciones de Proyecto.

| Código | Ud | Descripción | Rendimiento | Precio | Importe |
|---|---|---|---|---|---|
| mt18bma010b | m | Traviesa de madera de pino, de 20x10 cm, tratada en autoclave con sales hidrosolubles, con clase de uso 4 según UNE-EN 335. (material) | 1.785 | 7.65 | 13.66 |
| op00sie010 |  | Sierra de calar. | 1.000 | 0.00 | 0.00 |
| mo041 | h | Oficial 1ª construcción de obra civil. (mano de obra) | 0.550 | 23.10 | 12.71 |
| mo087 | h | Ayudante construcción de obra civil. (mano de obra) | 0.880 | 21.94 | 19.31 |
| % | % | Costes directos complementarios | 2 % | 45.68 | 0.91 |
|  |  | Costes directos |  |  | 46.59 |
