# Marca vial transversal

- Propiedad del archivo: CYPE INGENIEROS, S.A.
- Formato: FIEBDC-3/2002
- Divisa: EUR
- Costes indirectos: 3.00 %
- IVA: 21.00 %

## M Firmes y pavimentos urbanos

### MS Señalización viaria

#### MSH Señalización horizontal

**MSH020** m Marca vial transversal.
Aplicación manual de pintura alcídica color blanco, para marca vial transversal discontinua, de 50 cm de anchura, para paso para peatones y paso para ciclistas. Incluso microesferas de vidrio, para conseguir efecto retrorreflectante en seco y con humedad o lluvia.
Incluye: Barrido mediante barredora mecánica. Premarcaje. Aplicación manual de la mezcla.
Criterio de medición de proyecto: Longitud medida según documentación gráfica de Proyecto.
Criterio de medición de obra: Se medirá, a cinta corrida, la longitud realmente ejecutada según especificaciones de Proyecto.

| Código | Ud | Descripción | Rendimiento | Precio | Importe |
|---|---|---|---|---|---|
| mt27mvh030a | kg | Pintura alcídica color blanco, según UNE-EN 1871. (material) | 0.252 | 3.09 | 0.78 |
| mt27mvh100b | kg | Microesferas de vidrio. (material) | 0.158 | 2.15 | 0.34 |
| mo041 | h | Oficial 1ª construcción de obra civil. (mano de obra) | 0.028 | 23.10 | 0.65 |
| mo087 | h | Ayudante construcción de obra civil. (mano de obra) | 0.014 | 21.94 | 0.31 |
| % | % | Costes directos complementarios | 2 % | 2.08 | 0.04 |
|  |  | Costes directos |  |  | 2.12 |
