# Portería de fútbol

- Propiedad del archivo: CYPE INGENIEROS, S.A.
- Formato: FIEBDC-3/2002
- Divisa: EUR
- Costes indirectos: 3.00 %
- IVA: 21.00 %

## T Equipamiento urbano

### TD Equipamientos deportivos

#### TDG Juegos deportivos

**TDG110** Ud Portería de fútbol.
Portería fija de fútbol 11 de 7,32 m de base y 2,44 m de altura formada por: postes y larguero de sección rectangular de 120x100 mm, de aluminio lacado en color blanco y red de polietileno con cuerdas de 3,5 mm de diámetro con soportes de poliamida para sujeción de la red a la portería, colocación mediante soldadura.
Criterio de valoración económica: El precio no incluye la superficie soporte.
Incluye: Replanteo. Colocación.
Criterio de medición de proyecto: Número de unidades previstas, según documentación gráfica de Proyecto.
Criterio de medición de obra: Se medirá el número de unidades realmente ejecutadas según especificaciones de Proyecto.

| Código | Ud | Descripción | Rendimiento | Precio | Importe |
|---|---|---|---|---|---|
| mt52dep320l | Ud | Portería fija de fútbol 11 de 7,32 m de base y 2,44 m de altura formada por: postes y larguero de sección rectangular de 120x100 mm, de aluminio lacado en color blanco y red de polietileno con cuerdas de 3,5 mm de diámetro con soportes de poliamida para sujeción de la red a la portería, incluso botes de acero para empotrar los postes. (material) | 1.000 | 1036.98 | 1036.98 |
| mo041 | h | Oficial 1ª construcción de obra civil. (mano de obra) | 1.925 | 23.10 | 44.47 |
| mo087 | h | Ayudante construcción de obra civil. (mano de obra) | 1.925 | 21.94 | 42.23 |
| mo011 | h | Oficial 1ª montador. (mano de obra) | 0.825 | 23.74 | 19.59 |
| mo080 | h | Ayudante montador. (mano de obra) | 0.825 | 21.94 | 18.10 |
| % | % | Costes directos complementarios | 2 % | 1161.37 | 23.23 |
|  |  | Costes directos |  |  | 1184.60 |
