# Juego de redes para porterías de balonmano o de fútbol sala

- Propiedad del archivo: CYPE INGENIEROS, S.A.
- Formato: FIEBDC-3/2002
- Divisa: EUR
- Costes indirectos: 3.00 %
- IVA: 21.00 %

## T Equipamiento urbano

### TD Equipamientos deportivos

#### TDG Juegos deportivos

**TDG080** Ud Juego de redes para porterías de balonmano o de fútbol sala.
Juego de dos redes para porterías de balonmano o de fútbol sala, de cuerdas de nylon de 3,5 mm de diámetro.
Incluye: Replanteo. Montaje y fijación del equipamiento deportivo. Comprobación de su correcto funcionamiento.
Criterio de medición de proyecto: Número de unidades previstas, según documentación gráfica de Proyecto.
Criterio de medición de obra: Se medirá el número de unidades realmente ejecutadas según especificaciones de Proyecto.

| Código | Ud | Descripción | Rendimiento | Precio | Importe |
|---|---|---|---|---|---|
| mt52dep290c | Ud | Juego de dos redes para porterías de balonmano o de fútbol sala, de cuerdas de nylon de 3,5 mm de diámetro. (material) | 1.000 | 82.96 | 82.96 |
| mo011 | h | Oficial 1ª montador. (mano de obra) | 0.330 | 23.74 | 7.83 |
| mo080 | h | Ayudante montador. (mano de obra) | 0.330 | 21.94 | 7.24 |
| % | % | Costes directos complementarios | 2 % | 98.03 | 1.96 |
|  |  | Costes directos |  |  | 99.99 |
