# Arenero

- Propiedad del archivo: CYPE INGENIEROS, S.A.
- Formato: FIEBDC-3/2002
- Divisa: EUR
- Costes indirectos: 3.00 %
- IVA: 21.00 %

## T Equipamiento urbano

### TJ Áreas de juegos infantiles

#### TJJ Juegos infantiles

**TJJ010** Ud Arenero.
Arenero de madera de pino silvestre, tratada en autoclave, de 3,00x3,00 m, para niños de 1 a 10 años, con zona de seguridad de 30,50 m² y 0,30 m de altura libre de caída. Colocación en obra: con tacos químicos, sobre una base de hormigón. Incluso arena para relleno interior del juego infantil.
Incluye: Replanteo. Excavación. Hormigonado de la base de apoyo. Fijación del juego infantil. Vertido de la arena. Realización de pruebas de servicio.
Criterio de medición de proyecto: Número de unidades previstas, según documentación gráfica de Proyecto.
Criterio de medición de obra: Se medirá el número de unidades realmente ejecutadas según especificaciones de Proyecto.

| Código | Ud | Descripción | Rendimiento | Precio | Importe |
|---|---|---|---|---|---|
| mt10hmf010tLc | m³ | Hormigón HM-20/P/20/X0, fabricado en central. (material) | 0.350 | 83.57 | 29.25 |
| mt50spl105b | Ud | Fijación compuesta por taco químico, arandela y tornillo de acero. (material) | 8.000 | 5.82 | 46.56 |
| mt52jig010J | Ud | Arenero de madera de pino silvestre, tratada en autoclave, de 3,00x3,00 m, para niños de 1 a 10 años, con zona de seguridad de 30,50 m² y 0,30 m de altura libre de caída, con elementos de fijación. Según UNE-EN 1176-1. (material) | 1.000 | 1394.56 | 1394.56 |
| mt01arp021b | m³ | Arena de granulometría comprendida entre 0,2 y 2 mm, sin partículas de lodo ni de arcilla, para áreas de juegos infantiles, según UNE-EN 1177. (material) | 1.350 | 38.62 | 52.14 |
| op00tal010 |  | Taladro. | 1.000 | 0.00 | 0.00 |
| op00ato010 |  | Atornillador. | 1.000 | 0.00 | 0.00 |
| mo041 | h | Oficial 1ª construcción de obra civil. (mano de obra) | 2.750 | 22.13 | 60.86 |
| mo087 | h | Ayudante construcción de obra civil. (mano de obra) | 2.750 | 21.02 | 57.81 |
| % | % | Costes directos complementarios | 2 % | 1641.18 | 32.82 |
|  |  | Costes directos |  |  | 1674.00 |
