# Silla

- Propiedad del archivo: CYPE INGENIEROS, S.A.
- Formato: FIEBDC-3/2002
- Divisa: EUR
- Costes indirectos: 3.00 %
- IVA: 21.00 %

## T Equipamiento urbano

### TM Mobiliario urbano

#### TMB Bancos, sillas y mesas

**TMB070** Ud Silla.
Silla prismática, de 60x60x45 cm con asiento de hormigón prefabricado, colocación con taco químico, arandela y tornillo sobre una base de hormigón HM-20/P/20/X0.
Criterio de valoración económica: El precio incluye la excavación.
Incluye: Replanteo. Excavación con medios manuales. Hormigonado de la base de apoyo. Colocación.
Criterio de medición de proyecto: Número de unidades previstas, según documentación gráfica de Proyecto.
Criterio de medición de obra: Se medirá el número de unidades realmente ejecutadas según especificaciones de Proyecto.

| Código | Ud | Descripción | Rendimiento | Precio | Importe |
|---|---|---|---|---|---|
| mt10hmf010tLc | m³ | Hormigón HM-20/P/20/X0, fabricado en central. (material) | 0.350 | 83.57 | 29.25 |
| mt50spl105b | Ud | Fijación compuesta por taco químico, arandela y tornillo de acero. (material) | 4.000 | 5.82 | 23.28 |
| mt52mug220lb | Ud | Silla prismática, de 60x60x45 cm con asiento de hormigón prefabricado. (material) | 1.000 | 785.25 | 785.25 |
| mq04cag010a | h | Camión con grúa de hasta 6 t. (maquinaria) | 0.363 | 56.47 | 20.50 |
| mo041 | h | Oficial 1ª construcción de obra civil. (mano de obra) | 0.583 | 23.10 | 13.47 |
| mo087 | h | Ayudante construcción de obra civil. (mano de obra) | 0.583 | 21.94 | 12.79 |
| % | % | Costes directos complementarios | 2 % | 884.54 | 17.69 |
|  |  | Costes directos |  |  | 902.23 |
