# Jardinera de acero corten

- Propiedad del archivo: CYPE INGENIEROS, S.A.
- Formato: FIEBDC-3/2002
- Divisa: EUR
- Costes indirectos: 3.00 %
- IVA: 21.00 %

## T Equipamiento urbano

### TM Mobiliario urbano

#### TMJ Jardineras

**TMJ070** Ud Jardinera de acero corten.
Jardinera troncocónica de acero corten, de 130 cm de diámetro superior y 50 cm de altura y 330 litros de capacidad.
Incluye: Colocación de la jardinera. Eliminación y limpieza del material sobrante.
Criterio de medición de proyecto: Número de unidades previstas, según documentación gráfica de Proyecto.
Criterio de medición de obra: Se medirá el número de unidades realmente ejecutadas según especificaciones de Proyecto.

| Código | Ud | Descripción | Rendimiento | Precio | Importe |
|---|---|---|---|---|---|
| mt52mug260Ac | Ud | Jardinera troncocónica de acero corten, de 130 cm de diámetro superior y 50 cm de altura y 330 litros de capacidad. (material) | 1.000 | 2324.27 | 2324.27 |
| mq04cag010b | h | Camión con grúa de hasta 10 t. (maquinaria) | 0.352 | 63.96 | 22.51 |
| mo041 | h | Oficial 1ª construcción de obra civil. (mano de obra) | 0.352 | 23.10 | 8.13 |
| mo087 | h | Ayudante construcción de obra civil. (mano de obra) | 0.583 | 21.94 | 12.79 |
| % | % | Costes directos complementarios | 2 % | 2367.70 | 47.35 |
|  |  | Costes directos |  |  | 2415.05 |
