# Jardinera de madera

- Propiedad del archivo: CYPE INGENIEROS, S.A.
- Formato: FIEBDC-3/2002
- Divisa: EUR
- Costes indirectos: 3.00 %
- IVA: 21.00 %

## T Equipamiento urbano

### TM Mobiliario urbano

#### TMJ Jardineras

**TMJ030** Ud Jardinera de madera.
Jardinera cuadrada de madera de pino, de 66x66x68 cm.
Incluye: Colocación de la jardinera. Eliminación y limpieza del material sobrante.
Criterio de medición de proyecto: Número de unidades previstas, según documentación gráfica de Proyecto.
Criterio de medición de obra: Se medirá el número de unidades realmente ejecutadas según especificaciones de Proyecto.

| Código | Ud | Descripción | Rendimiento | Precio | Importe |
|---|---|---|---|---|---|
| mt52mug230a | Ud | Jardinera cuadrada de madera de pino, de 66x66x68 cm, incluso cubeta interior de chapa de zinc. (material) | 1.000 | 296.72 | 296.72 |
| mo041 | h | Oficial 1ª construcción de obra civil. (mano de obra) | 0.220 | 22.13 | 4.87 |
| mo087 | h | Ayudante construcción de obra civil. (mano de obra) | 0.440 | 21.02 | 9.25 |
| % | % | Costes directos complementarios | 2 % | 310.84 | 6.22 |
|  |  | Costes directos |  |  | 317.06 |
