# Letra decorativa

- Propiedad del archivo: CYPE INGENIEROS, S.A.
- Formato: FIEBDC-3/2002
- Divisa: EUR
- Costes indirectos: 3.00 %
- IVA: 21.00 %

## T Equipamiento urbano

### TM Mobiliario urbano

#### TML Letras decorativas

**TML010** Ud Letra decorativa.
Letra decorativa, de 310/1400x250x1000 mm, de hormigón prefabricado acabado con tratamiento antigrafiti, color blanco, colocación mediante soldadura.
Criterio de valoración económica: El precio no incluye la superficie soporte.
Incluye: Replanteo. Colocación. Eliminación y limpieza del material sobrante.
Criterio de medición de proyecto: Número de unidades previstas, según documentación gráfica de Proyecto.
Criterio de medición de obra: Se medirá el número de unidades realmente ejecutadas según especificaciones de Proyecto.

| Código | Ud | Descripción | Rendimiento | Precio | Importe |
|---|---|---|---|---|---|
| mt52emr040aj | Ud | Letra decorativa, de 310/1400x250x1000 mm, de hormigón prefabricado acabado con tratamiento antigrafiti, color blanco, incluso placa de anclaje para fijar al pavimento. (material) | 1.000 | 404.78 | 404.78 |
| mq04cag010a | h | Camión con grúa de hasta 6 t. (maquinaria) | 0.374 | 56.47 | 21.12 |
| mq08sol020 | h | Equipo y elementos auxiliares para soldadura eléctrica. (maquinaria) | 0.110 | 3.49 | 0.38 |
| mo041 | h | Oficial 1ª construcción de obra civil. (mano de obra) | 0.594 | 23.10 | 13.72 |
| mo087 | h | Ayudante construcción de obra civil. (mano de obra) | 0.594 | 21.94 | 13.03 |
| % | % | Costes directos complementarios | 2 % | 453.03 | 9.06 |
|  |  | Costes directos |  |  | 462.09 |
