# Poste de señalización de zona para perros

- Propiedad del archivo: CYPE INGENIEROS, S.A.
- Formato: FIEBDC-3/2002
- Divisa: EUR
- Costes indirectos: 3.00 %
- IVA: 21.00 %

## T Equipamiento urbano

### TM Mobiliario urbano

#### TMS Mobiliario canino

**TMS060** Ud Poste de señalización de zona para perros.
Poste de acero para señalización de zona de perros, acabado con pintura de poliéster, de 250 cm de altura, colocación con taco químico, arandela y tornillo.
Criterio de valoración económica: El precio no incluye la superficie soporte.
Incluye: Replanteo. Colocación.
Criterio de medición de proyecto: Número de unidades previstas, según documentación gráfica de Proyecto.
Criterio de medición de obra: Se medirá el número de unidades realmente ejecutadas según especificaciones de Proyecto.

| Código | Ud | Descripción | Rendimiento | Precio | Importe |
|---|---|---|---|---|---|
| mt52moc060 | Ud | Poste de acero para señalización de zona de perros, acabado con pintura de poliéster, de 250 cm de altura, incluso texto y pictograma indicativo de su uso y pernos de anclaje. (material) | 1.000 | 178.79 | 178.79 |
| mo041 | h | Oficial 1ª construcción de obra civil. (mano de obra) | 0.110 | 23.10 | 2.54 |
| mo087 | h | Ayudante construcción de obra civil. (mano de obra) | 0.110 | 21.94 | 2.41 |
| % | % | Costes directos complementarios | 2 % | 183.74 | 3.67 |
|  |  | Costes directos |  |  | 187.41 |
