# Escarificado del terreno

- Propiedad del archivo: CYPE Ingenieros S.A.
- Formato: FIEBDC-3/2016
- Programa: Generador de precios de la construcción. CYPE Ingenieros, S.A.
- Fecha: 26/06/2025
- Divisa: EUR
- Costes indirectos: 3 %
- IVA: 21 %

## A Acondicionamiento del terreno

### AC Movimiento de tierras en obra civil

#### ACA Trabajos preliminares

**ACA050** m² Escarificado del terreno.
Escarificado superficial del terreno, hasta una profundidad mínima de 20 cm, con medios mecánicos, hasta conseguir su disgregación para su posterior compactación, para obtener una superficie homogénea de apoyo.
Criterio de valoración económica: El precio no incluye la compactación del terreno.
Incluye: Preparación de la zona de trabajo. Situación de los puntos topográficos. Ejecución de la escarificación.
Criterio de medición de proyecto: Superficie medida en proyección horizontal, según documentación gráfica de Proyecto.
Criterio de medición de obra: Se medirá, en proyección horizontal, la superficie realmente ejecutada según especificaciones de Proyecto.

| Código | Ud | Descripción | Rendimiento | Precio | Importe |
|---|---|---|---|---|---|
| mq01mot020a | h | Motoniveladora de 99 kW, equipada con escarificadora. (maquinaria) | 0.002 | 88.97 | 0.178 |
| % | % | Costes directos complementarios | 2 % | 0.178 | 0.004 |
|  |  | Costes directos |  |  | 0.182 |
