# Estabilización y revegetación de taludes. Sistema Trinter "PROJAR"

- Propiedad del archivo: CYPE Ingenieros S.A.
- Formato: FIEBDC-3/2016
- Programa: Generador de precios de la construcción. CYPE Ingenieros, S.A.
- Fecha: 26/06/2025
- Divisa: EUR
- Costes indirectos: 3 %
- IVA: 21 %

## A Acondicionamiento del terreno

### AC Movimiento de tierras en obra civil

#### ACV Estabilización y revegetación de taludes

**ACV050** m² Estabilización y revegetación de taludes. Sistema Trinter "PROJAR".
Estabilización y revegetación de taludes, sistema Trinter "PROJAR", compuesto por: geomalla con estructura tridimensional, a base de polipropileno y polietileno de alta densidad (HDPE), Trinter "PROJAR", color negro, fijación con piquetas de anclaje, al terreno y proyección de una capa de mezcla de semillas y sustrato, Soliq "PROJAR" de 30 mm de espesor con hidrosembradora.
Criterio de valoración económica: El precio no incluye el perfilado ni la excavación de la zanja de coronación.
Incluye: Colocación de la geomalla. Colocación de las piquetas de anclaje. Proyección de semillas y sustrato.
Criterio de medición de proyecto: Superficie medida en proyección vertical, según documentación gráfica de Proyecto.
Criterio de medición de obra: Se medirá, en proyección vertical, la superficie realmente ejecutada según especificaciones de Proyecto.

| Código | Ud | Descripción | Rendimiento | Precio | Importe |
|---|---|---|---|---|---|
| mt48mae010g | m² | Geomalla con estructura tridimensional, a base de polipropileno y polietileno de alta densidad (HDPE), Trinter "PROJAR", color negro, estable a los rayos UV, de 25 mm de espesor, de 10x10 mm de luz de malla y de 280 g/m² de masa superficial, elongación hasta rotura 20% y 3 N/cm² de resistencia a tracción, suministrada en rollos de 2x25 m. (material) | 1.15 | 6.6 | 7.590 |
| mt48mae015a | Ud | Piqueta de anclaje de acero corrugado, en forma de U, de 200x80x200 mm y 8 mm de diámetro. (material) | 1.5 | 1.02 | 1.530 |
| mt48sap020f | m³ | Mezcla de semillas 30 g/m² y sustrato, Soliq "PROJAR" compuesto de turba Landscaping 20,88 l/m², fibras de madera Ecofibra 379,5 g/m² y Wood Peat 310,5 g/m², estabilizantes Stable Plus 150 g/m², ácidos húmicos fúlvicos Humipro 10 cm³/m², abono Azolon 40 g/m² y Topmix 375 g/m², arcilla Bara-Clay 937,5 g/m² y retenedor de agua Stockosorb 75 g/m². (material) | 0.03 | 234.64 | 7.039 |
| mq09hds010 | h | Hidrosembradora con depósito de 2,5 m³ de capacidad, sobre camión. (maquinaria) | 0.05 | 38.54 | 1.927 |
| mo041 | h | Oficial 1ª construcción de obra civil. (mano de obra) | 0.11 | 23.1 | 2.541 |
| mo087 | h | Ayudante construcción de obra civil. (mano de obra) | 0.068 | 21.94 | 1.492 |
| mo040 | h | Oficial 1ª jardinero. (mano de obra) | 0.066 | 23.1 | 1.525 |
| mo086 | h | Ayudante jardinero. (mano de obra) | 0.051 | 21.94 | 1.119 |
| % | % | Costes directos complementarios | 2 % | 24.763 | 0.495 |
|  |  | Costes directos |  |  | 25.258 |

Residuos:
- colocación: mt48mae010g; factor de residuo 0.035
- colocación: mt48mae015a Piqueta de anclaje de acero corrugado, en forma de U, de 200x80x200 mm y 8 mm de diámetro; factor de residuo 0.025

## Recursos

**mt48mae010g** m² Geomalla con estructura tridimensional
Datos técnicos: Coste energético 30.420 MJ; Emisión de CO2 1.510 kg; Código LER 17 06 04; Masa del elemento 0.28 kg; Volumen 0.000467 m3
Residuos:
- embalaje: re170203 Plástico. (componente de residuo); rendimiento 0.034 kg; Código LER 17 02 03; Masa del elemento 1 kg; Volumen 0.001667 m3

**mt48mae015a** Ud Piqueta de anclaje de acero corrugado, en forma de U, de 200x80x200 mm y 8 mm de diámetro
Datos técnicos: Coste energético 2.417 MJ; Emisión de CO2 0.101 kg; Código LER 17 04 05; Masa del elemento 0.19 kg; Volumen 0.00009 m3
