# Desmontaje de juego infantil

- Propiedad del archivo: CYPE Ingenieros S.A.
- Formato: FIEBDC-3/2016
- Programa: Generador de precios de la construcción. CYPE Ingenieros, S.A.
- Fecha: 23/10/2024
- Divisa: EUR
- Costes indirectos: 3 %
- IVA: 21 %

## D Demoliciones

### DT Equipamiento urbano

#### DTM Mobiliario urbano

**DTM060** Ud Desmontaje de juego infantil.
Desmontaje de juego infantil, tipo balancín, de 15 kg de peso máximo, con medios manuales, y carga manual sobre camión o contenedor.
Criterio de valoración económica: El precio incluye la reparación de desperfectos en la superficie de apoyo.
Incluye: Desmontaje del elemento. Reparación de la superficie de apoyo. Retirada y acopio del material desmontado. Limpieza de los restos de obra. Carga manual del material desmontado y restos de obra sobre camión o contenedor.
Criterio de medición de proyecto: Número de unidades previstas, según documentación gráfica de Proyecto.
Criterio de medición de obra: Se medirá el número de unidades realmente desmontadas según especificaciones de Proyecto.

| Código | Ud | Descripción | Rendimiento | Precio | Importe |
|---|---|---|---|---|---|
| mo087 | h | Ayudante construcción de obra civil. (mano de obra) | 0.277 | 21.02 | 5.823 |
| % | % | Costes directos complementarios | 2 % | 5.823 | 0.116 |
|  |  | Costes directos |  |  | 5.939 |

Residuos:
- demolición: ruo170201 Madera. (componente de residuo); rendimiento 11.1 kg; Código LER 17 02 01; Masa del elemento 1 kg; Volumen 0.000909 m3
- demolición: ruo170203 Plástico. (componente de residuo); rendimiento 0.6 kg; Código LER 17 02 03; Masa del elemento 1 kg; Volumen 0.001667 m3
- demolición: ruo170405 Hierro y acero. (componente de residuo); rendimiento 3.3 kg; Código LER 17 04 05; Masa del elemento 1 kg; Volumen 0.000476 m3
