# Válvula de retención

- Propiedad del archivo: CYPE Ingenieros S.A.
- Formato: FIEBDC-3/2016
- Programa: Generador de precios de la construcción. CYPE Ingenieros, S.A.
- Fecha: 23/10/2024
- Divisa: EUR
- Costes indirectos: 3 %
- IVA: 21 %

## I Instalaciones

### IU Urbanas

#### IUA Redes de agua potable

**IUA103** Ud Válvula de retención.
Válvula de retención de doble clapeta, con cuerpo de hierro fundido y clapeta, eje y resorte de acero inoxidable, DN 32 mm, PN 16 atm. Incluso elementos de montaje y accesorios necesarios para su correcto funcionamiento.
Incluye: Replanteo. Colocación. Conexionado y comprobación de su correcto funcionamiento.
Criterio de medición de proyecto: Número de unidades previstas, según documentación gráfica de Proyecto.
Criterio de medición de obra: Se medirá el número de unidades realmente ejecutadas según especificaciones de Proyecto.

| Código | Ud | Descripción | Rendimiento | Precio | Importe |
|---|---|---|---|---|---|
| mt37svr020a | Ud | Válvula de retención de doble clapeta, con cuerpo de hierro fundido y clapeta, eje y resorte de acero inoxidable, DN 32 mm, PN 16 atm. (material) | 1 | 33.18 | 33.180 |
| mt37www010 | Ud | Material auxiliar para instalaciones de fontanería. (material) | 1 | 1.43 | 1.430 |
| mo008 | h | Oficial 1ª fontanero. (mano de obra) | 0.198 | 22.74 | 4.503 |
| mo107 | h | Ayudante fontanero. (mano de obra) | 0.198 | 20.98 | 4.154 |
| % | % | Costes directos complementarios | 2 % | 43.267 | 0.865 |
|  |  | Costes directos |  |  | 44.132 |

## Recursos

**mt37svr020a** Ud Válvula de retención de doble clapeta
Datos técnicos: Coste energético 20.843 MJ; Emisión de CO2 1.811 kg
Residuos:
- embalaje: re150101 Envases de papel y cartón. (componente de residuo); rendimiento 0.072 kg; Código LER 15 01 01; Masa del elemento 1 kg; Volumen 0.001333 m3
