# Tubería de riego por goteo

- Propiedad del archivo: CYPE Ingenieros S.A.
- Formato: FIEBDC-3/2016
- Programa: Generador de precios de la construcción. CYPE Ingenieros, S.A.
- Fecha: 23/10/2024
- Divisa: EUR
- Costes indirectos: 3 %
- IVA: 21 %

## I Instalaciones

### IU Urbanas

#### IUR Redes de riego

**IUR030** m Tubería de riego por goteo.
Tubería de riego por goteo, formada por tubo de polietileno, color negro, de 12 mm de diámetro exterior, con goteros integrados, situados cada 30 cm. Incluso accesorios de conexión. Totalmente montada, conexionada y probada.
Incluye: Replanteo y trazado. Colocación de la tubería.
Criterio de medición de proyecto: Longitud medida según documentación gráfica de Proyecto.
Criterio de medición de obra: Se medirá la longitud realmente ejecutada según especificaciones de Proyecto.

| Código | Ud | Descripción | Rendimiento | Precio | Importe |
|---|---|---|---|---|---|
| mt48tpg020bac | m | Tubo de polietileno, color negro, de 12 mm de diámetro exterior, con goteros integrados, situados cada 30 cm, suministrado en rollos, con el precio incrementado el 10% en concepto de accesorios y piezas especiales. (material) | 1 | 0.51 | 0.510 |
| mo008 | h | Oficial 1ª fontanero. (mano de obra) | 0.011 | 22.74 | 0.250 |
| mo107 | h | Ayudante fontanero. (mano de obra) | 0.055 | 20.98 | 1.154 |
| % | % | Costes directos complementarios | 2 % | 1.914 | 0.038 |
|  |  | Costes directos |  |  | 1.952 |

Residuos:
- colocación: mt48tpg020bac; factor de residuo 0.044

## Recursos

**mt48tpg020bac** m Tubo de polietileno
Datos técnicos: Coste energético 17.767 MJ; Emisión de CO2 0.363 kg; Código LER 17 02 03; Masa del elemento 0.09 kg; Volumen 0.00015 m3
Residuos:
- embalaje: re170201 Madera. (componente de residuo); rendimiento 0.04 kg; Código LER 17 02 01; Masa del elemento 1 kg; Volumen 0.000909 m3
