# Trasplante de árbol

- Propiedad del archivo: CYPE Ingenieros S.A.
- Formato: FIEBDC-3/2016
- Programa: Generador de precios de la construcción. CYPE Ingenieros, S.A.
- Fecha: 24/01/2025
- Divisa: EUR
- Costes indirectos: 3 %
- IVA: 21 %

## J Jardinería

### JS Suministro y plantación de especies

#### JSP Plantación y trasplante de especies

**JSP020** Ud Trasplante de árbol.
Trasplante de árbol de 200 cm de diámetro, con trasplantadora.
Incluye: Poda de raíces. Poda de ramas. Transporte al lugar de destino. Plantación. Recorte de raíces.
Criterio de medición de proyecto: Número de unidades previstas, según documentación gráfica de Proyecto.
Criterio de medición de obra: Se medirá el número de unidades realmente trasplantadas según especificaciones de Proyecto.

| Código | Ud | Descripción | Rendimiento | Precio | Importe |
|---|---|---|---|---|---|
| mq09trp010d | h | Trasplantadora hidráulica, para cepellones de 200 cm de diámetro. (maquinaria) | 1.32 | 1006.25 | 1328.250 |
| mo040 | h | Oficial 1ª jardinero. (mano de obra) | 1.1 | 23.1 | 25.410 |
| mo086 | h | Ayudante jardinero. (mano de obra) | 1.76 | 21.94 | 38.614 |
| % | % | Costes directos complementarios | 2 % | 1392.274 | 27.845 |
|  |  | Costes directos |  |  | 1420.119 |
