# Trasplante de arbusto

- Propiedad del archivo: CYPE Ingenieros S.A.
- Formato: FIEBDC-3/2016
- Programa: Generador de precios de la construcción. CYPE Ingenieros, S.A.
- Fecha: 06/06/2025
- Divisa: EUR
- Costes indirectos: 3 %
- IVA: 21 %

## J Jardinería

### JS Suministro y plantación de especies

#### JSP Plantación y trasplante de especies

**JSP060** Ud Trasplante de arbusto.
Trasplante de arbusto de hasta 1 m de altura, ubicado en alcorque, con retrocargadora.
Incluye: Poda de raíces. Poda de ramas. Transporte al lugar de destino. Plantación. Recorte de raíces.
Criterio de medición de proyecto: Número de unidades previstas, según documentación gráfica de Proyecto.
Criterio de medición de obra: Se medirá el número de unidades realmente trasplantadas según especificaciones de Proyecto.

| Código | Ud | Descripción | Rendimiento | Precio | Importe |
|---|---|---|---|---|---|
| mq01ret020b | h | Retrocargadora sobre neumáticos, de 70 kW. (maquinaria) | 0.017 | 41.71 | 0.709 |
| mq04dua020a | h | Dumper de descarga frontal de 1,5 t de carga útil. (maquinaria) | 0.33 | 6 | 1.980 |
| mo040 | h | Oficial 1ª jardinero. (mano de obra) | 0.066 | 23.1 | 1.525 |
| mo115 | h | Peón jardinero. (mano de obra) | 0.165 | 21.69 | 3.579 |
| mo086 | h | Ayudante jardinero. (mano de obra) | 0.165 | 21.94 | 3.620 |
| % | % | Costes directos complementarios | 2 % | 11.413 | 0.228 |
|  |  | Costes directos |  |  | 11.641 |
