# Preparación de superficie deportiva de hormigón poroso, con medios mecánicos

- Propiedad del archivo: CYPE Ingenieros S.A.
- Formato: FIEBDC-3/2016
- Programa: Generador de precios de la construcción. CYPE Ingenieros, S.A.
- Fecha: 06/06/2025
- Divisa: EUR
- Costes indirectos: 3 %
- IVA: 21 %

## M Firmes y pavimentos urbanos

### MD Pavimentos deportivos

#### MDK Preparación de la superficie

**MDK010** m² Preparación de superficie deportiva de hormigón poroso, con medios mecánicos.
Granallado mecánico, obteniendo una rugosidad de aproximadamente 2 mm para la preparación de la superficie deportiva de hormigón poroso, eliminando las capas antiguas, lechadas superficiales, pinturas o cualquier otro tipo de grasa o suciedad, e incrementando la porosidad superficial del hormigón.
Incluye: Granallado mecánico del hormigón. Limpieza de la superficie soporte. Retirada y acopio de los restos generados. Carga de los restos generados sobre camión o contenedor.
Criterio de medición de proyecto: Superficie medida según documentación gráfica de Proyecto.
Criterio de medición de obra: Se medirá la superficie realmente ejecutada según especificaciones de Proyecto.

| Código | Ud | Descripción | Rendimiento | Precio | Importe |
|---|---|---|---|---|---|
| mq06aca020 | h | Equipo de granallado para pavimento de hormigón, con sistema de aspiración. (maquinaria) | 0.183 | 10.71 | 1.960 |
| mq08gel010k | h | Grupo electrógeno insonorizado, trifásico, de 45 kVA de potencia. (maquinaria) | 0.183 | 5.49 | 1.005 |
| mo112 | h | Peón especializado construcción. (mano de obra) | 0.183 | 22.05 | 4.035 |
| mo113 | h | Peón ordinario construcción. (mano de obra) | 0.183 | 21.69 | 3.969 |
| % | % | Costes directos complementarios | 2 % | 10.969 | 0.219 |
|  |  | Costes directos |  |  | 11.188 |
