# Bordillo de piedra natural

- Propiedad del archivo: CYPE Ingenieros S.A.
- Formato: FIEBDC-3/2016
- Programa: Generador de precios de la construcción. CYPE Ingenieros, S.A.
- Fecha: 06/06/2025
- Divisa: EUR
- Costes indirectos: 3 %
- IVA: 21 %

## M Firmes y pavimentos urbanos

### ML Bordes y límites de pavimentos

#### MLB Bordillos

**MLB020** m Bordillo de piedra natural.
Bordillo recto de granito Blanco Berrocal, formado por piezas de 10x15 cm de sección, longitud libre entre 50 y 100 cm, aristas matadas de 3 mm, caras vistas y cantos aserrados, recibido con mortero de cemento, industrial, M-5 de consistencia seca y posterior rejuntado de anchura máxima 1 cm con mortero de cemento, industrial, M-5, para colocación en viales, sobre base de hormigón en masa HM-20/P/20/X0 de 20 cm de espesor y 10 cm de anchura a cada lado del bordillo, vertido desde camión, extendido y vibrado, con acabado maestreado, según pendientes del proyecto y colocado sobre explanada con índice CBR > 5 (California Bearing Ratio), no incluida en este precio. Incluso limpieza.
Incluye: Replanteo de alineaciones y niveles. Vertido y extendido del hormigón en cama de apoyo. Colocación, recibido y nivelación de las piezas. Relleno de juntas con mortero de cemento.
Criterio de medición de proyecto: Longitud medida según documentación gráfica de Proyecto.
Criterio de medición de obra: Se medirá la longitud realmente ejecutada según especificaciones de Proyecto.

| Código | Ud | Descripción | Rendimiento | Precio | Importe |
|---|---|---|---|---|---|
| mt10hmf011Bc | m³ | Hormigón en masa HM-20/P/20/X0, fabricado en central. (material) | 0.084 | 79.08 | 6.643 |
| mt08aaa010a | m³ | Agua. (material) | 0.006 | 1.53 | 0.009 |
| mt09mif010ca | t | Mortero industrial para albañilería, de cemento, color gris, categoría M-5 (resistencia a compresión 5 N/mm²), suministrado en sacos, según UNE-EN 998-2. (material) | 0.008 | 54.64 | 0.437 |
| mt18jbp020aaa | m | Bordillo recto de granito Blanco Berrocal, formado por piezas de 10x15 cm de sección, longitud libre entre 50 y 100 cm, aristas matadas de 3 mm, caras vistas y cantos aserrados, según UNE-EN 1343. (material) | 1 | 13.02 | 13.020 |
| mo041 | h | Oficial 1ª construcción de obra civil. (mano de obra) | 0.33 | 23.1 | 7.623 |
| mo087 | h | Ayudante construcción de obra civil. (mano de obra) | 0.352 | 21.94 | 7.723 |
| % | % | Costes directos complementarios | 2 % | 35.455 | 0.709 |
|  |  | Costes directos |  |  | 36.164 |

Residuos:
- colocación: mt10hmf011Bc Hormigón en masa HM-20/P/20/X0, fabricado en central; factor de residuo 0.00143845
- colocación: mt09mif010ca; factor de residuo 0.0189
- colocación: mt18jbp020aaa; factor de residuo 0.0335738

## Recursos

**mt10hmf011Bc** m³ Hormigón en masa HM-20/P/20/X0, fabricado en central
Datos técnicos: Coste energético 1840.000 MJ; Emisión de CO2 230.000 kg; Código LER 17 01 01; Masa del elemento 2300 kg; Volumen 1.533333 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt18jbp020aaa** m Bordillo recto de granito Blanco Berrocal
Datos técnicos: Coste energético 173.092 MJ; Emisión de CO2 5.086 kg; Código LER 01 04 13; Masa del elemento 39 kg; Volumen 0.026 m3
Residuos:
- embalaje: re170201 Madera; rendimiento 0.004 kg
- embalaje: re170203 Plástico; rendimiento 0.086 kg
