# Borde de testas de rollizos de madera

- Propiedad del archivo: CYPE Ingenieros S.A.
- Formato: FIEBDC-3/2016
- Programa: Generador de precios de la construcción. CYPE Ingenieros, S.A.
- Fecha: 06/06/2025
- Divisa: EUR
- Costes indirectos: 3 %
- IVA: 21 %

## M Firmes y pavimentos urbanos

### ML Bordes y límites de pavimentos

#### MLD Bordes

**MLD030** m Borde de testas de rollizos de madera.
Formación de borde y límite de pavimento mediante testas de rollizos de madera de pino tratada en autoclave con sales hidrosolubles, de 10 a 12 cm de diámetro y 35 cm de altura, enrolladas y unidas entre sí mediante alambre de acero galvanizado, hincadas en el terreno, sobresaliendo 15 cm del suelo. Incluso replanteo, excavación manual del terreno, relleno y compactación del terreno contiguo al borde ya colocado y eliminación y limpieza del material sobrante.
Incluye: Replanteo. Excavación y preparación del terreno. Presentación, aplomado y nivelación. Hincado de las testas de los rollizos en el terreno. Relleno de la zanja y compactación del terreno. Eliminación y limpieza del material sobrante.
Criterio de medición de proyecto: Longitud medida según documentación gráfica de Proyecto.
Criterio de medición de obra: Se medirá la longitud realmente ejecutada según especificaciones de Proyecto.

| Código | Ud | Descripción | Rendimiento | Precio | Importe |
|---|---|---|---|---|---|
| mt18bma020d | m | Borde de testas de rollizos de madera de pino tratada en autoclave con sales hidrosolubles, con clase de uso 4 según UNE-EN 335, de 10 a 12 cm de diámetro y 35 cm de altura, enrolladas y unidas entre sí mediante alambre de acero galvanizado. (material) | 1.05 | 17.37 | 18.239 |
| mo041 | h | Oficial 1ª construcción de obra civil. (mano de obra) | 0.66 | 23.1 | 15.246 |
| mo087 | h | Ayudante construcción de obra civil. (mano de obra) | 0.88 | 21.94 | 19.307 |
| % | % | Costes directos complementarios | 2 % | 52.792 | 1.056 |
|  |  | Costes directos |  |  | 53.848 |

Residuos:
- colocación: mt18bma020d; factor de residuo 0.007

## Recursos

**mt18bma020d** m Borde de testas de rollizos de madera de pino tratada en autoclave con sales hidrosolubles
Datos técnicos: Coste energético 1032.405 MJ; Emisión de CO2 -31.448 kg; Código LER 17 02 01; Masa del elemento 16.647 kg; Volumen 0.015134 m3
Residuos:
- embalaje: re170203 Plástico. (componente de residuo); rendimiento 0.003 kg; Código LER 17 02 03; Masa del elemento 1 kg; Volumen 0.001667 m3
