# Borde de traviesas de madera

- Propiedad del archivo: CYPE Ingenieros S.A.
- Formato: FIEBDC-3/2016
- Programa: Generador de precios de la construcción. CYPE Ingenieros, S.A.
- Fecha: 06/06/2025
- Divisa: EUR
- Costes indirectos: 3 %
- IVA: 21 %

## M Firmes y pavimentos urbanos

### ML Bordes y límites de pavimentos

#### MLD Bordes

**MLD010** m Borde de traviesas de madera.
Formación de borde y límite de pavimento mediante una traviesa de madera de roble envejecida, de 18x12 cm, colocada horizontalmente sobre el terreno. Incluso replanteo, excavación manual del terreno, selección y corte de traviesas, relleno y compactación del terreno contiguo al borde ya colocado y eliminación y limpieza del material sobrante.
Incluye: Replanteo. Excavación y preparación del terreno. Presentación, aplomado y nivelación. Relleno de la zanja y compactación del terreno. Eliminación y limpieza del material sobrante.
Criterio de medición de proyecto: Longitud medida según documentación gráfica de Proyecto.
Criterio de medición de obra: Se medirá la longitud realmente ejecutada según especificaciones de Proyecto.

| Código | Ud | Descripción | Rendimiento | Precio | Importe |
|---|---|---|---|---|---|
| mt18bma010e | m | Traviesa de madera de roble envejecida, de 18x12 cm. (material) | 1.2 | 10.52 | 12.624 |
| mo087 | h | Ayudante construcción de obra civil. (mano de obra) | 0.33 | 21.94 | 7.240 |
| % | % | Costes directos complementarios | 2 % | 19.864 | 0.397 |
|  |  | Costes directos |  |  | 20.261 |

Residuos:
- colocación: mt18bma010e Traviesa de madera de roble envejecida, de 18x12 cm; factor de residuo 0.00798624

## Recursos

**mt18bma010e** m Traviesa de madera de roble envejecida, de 18x12 cm
Datos técnicos: Coste energético 977.893 MJ; Emisión de CO2 -29.788 kg; Código LER 17 02 01; Masa del elemento 15.768 kg; Volumen 0.014335 m3
Residuos:
- embalaje: re170203 Plástico. (componente de residuo); rendimiento 0.003 kg; Código LER 17 02 03; Masa del elemento 1 kg; Volumen 0.001667 m3
