# Capa de acabado superficial para pavimento de aglomerado asfáltico, sistema "COMPOSAN INDUSTRIAL Y TECNOLOGÍA"

- Propiedad del archivo: CYPE Ingenieros S.A.
- Formato: FIEBDC-3/2016
- Programa: Generador de precios de la construcción. CYPE Ingenieros, S.A.
- Fecha: 26/06/2025
- Divisa: EUR
- Costes indirectos: 3 %
- IVA: 21 %

## M Firmes y pavimentos urbanos

### MP Pavimentos urbanos

#### MPI Sistemas de pavimentos

**MPI030** m² Capa de acabado superficial para pavimento de aglomerado asfáltico, sistema "COMPOSAN INDUSTRIAL Y TECNOLOGÍA".
Capa de acabado superficial para pavimento de aglomerado asfáltico, con profundidad de la macrotextura superficial del pavimento de 0,7 mm, según UNE-EN 13036-1, coeficiente de rozamiento transversal (CRT) mayor o igual a 65%, según UNE 41201, realizada con el sistema Compo LSP "COMPOSAN INDUSTRIAL Y TECNOLOGÍA", mediante la aplicación de lechada sintética LB-1 formada por agua, emulsión, Compo LSP, color rojo, a base de resinas sintéticas y pigmentos (3,315 kg/m²) y árido de machaqueo, con desgaste en el ensayo de Los Ángeles < 25, de granulometría comprendida entre 0 y 12 mm (0,01 t/m²), aplicada mecánicamente con máquina autopropulsada.
Criterio de valoración económica: El precio no incluye la superficie soporte ni la preparación de la superficie soporte.
Incluye: Aplicación mecánica, con máquina autopropulsada, de la capa de acabado.
Criterio de medición de proyecto: Superficie medida en proyección horizontal, según documentación gráfica de Proyecto.
Criterio de medición de obra: Se medirá, en proyección horizontal, la superficie realmente ejecutada según especificaciones de Proyecto.

| Código | Ud | Descripción | Rendimiento | Precio | Importe |
|---|---|---|---|---|---|
| mt47cit025a | kg | Emulsión, Compo LSP "COMPOSAN INDUSTRIAL Y TECNOLOGÍA", color rojo, a base de resinas sintéticas y pigmentos. (material) | 3.315 | 4.35 | 14.420 |
| mt01arp050a | t | Árido de machaqueo de 0 a 6 mm de diámetro, con desgaste en el ensayo de Los Ángeles < 25. (material) | 0.008 | 12.64 | 0.101 |
| mt01arp050b | t | Árido de machaqueo de 6 a 12 mm de diámetro, con desgaste en el ensayo de Los Ángeles < 25. (material) | 0.002 | 12.64 | 0.025 |
| mq11ext030 | h | Extendedora asfáltica de cadenas, de 81 kW. (maquinaria) | 0.003 | 231.73 | 0.695 |
| mo041 | h | Oficial 1ª construcción de obra civil. (mano de obra) | 0.008 | 23.1 | 0.185 |
| mo087 | h | Ayudante construcción de obra civil. (mano de obra) | 0.008 | 21.94 | 0.176 |
| % | % | Costes directos complementarios | 2 % | 15.602 | 0.312 |
|  |  | Costes directos |  |  | 15.914 |

Residuos:
- colocación: mt47cit025a Emulsión, Compo LSP "COMPOSAN INDUSTRIAL Y TECNOLOGÍA", color rojo, a base de resinas sintéticas y pigmentos; factor de residuo 0.040981
- colocación: mt01arp050a Árido de machaqueo de 0 a 6 mm de diámetro, con desgaste en el ensayo de Los Ángeles < 25; factor de residuo 0.00661652
- colocación: mt01arp050b Árido de machaqueo de 6 a 12 mm de diámetro, con desgaste en el ensayo de Los Ángeles < 25; factor de residuo 0.00661652

## Recursos

**mt47cit025a** kg Emulsión, Compo LSP "COMPOSAN INDUSTRIAL Y TECNOLOGÍA", color rojo, a base de resinas sintéticas y pigmentos
Datos técnicos: Coste energético 86.761 MJ; Emisión de CO2 3.294 kg; Código LER 17 09 04; Masa del elemento 1 kg; Volumen 0.000667 m3
Residuos:
- embalaje: re170203 Plástico. (componente de residuo); rendimiento 0.003 kg; Código LER 17 02 03; Masa del elemento 1 kg; Volumen 0.001667 m3

**mt01arp050a** t Árido de machaqueo de 0 a 6 mm de diámetro, con desgaste en el ensayo de Los Ángeles < 25
Datos técnicos: Coste energético 75.000 MJ; Emisión de CO2 4.000 kg; Código LER 01 04 08; Masa del elemento 1000 kg; Volumen 0.666667 m3

**mt01arp050b** t Árido de machaqueo de 6 a 12 mm de diámetro, con desgaste en el ensayo de Los Ángeles < 25
Datos técnicos: Coste energético 75.000 MJ; Emisión de CO2 4.000 kg; Código LER 01 04 08; Masa del elemento 1000 kg; Volumen 0.666667 m3
