# Pintura plástica en vías ciclistas

- Propiedad del archivo: CYPE Ingenieros S.A.
- Formato: FIEBDC-3/2016
- Programa: Generador de precios de la construcción. CYPE Ingenieros, S.A.
- Fecha: 24/01/2025
- Divisa: EUR
- Costes indirectos: 3 %
- IVA: 21 %

## M Firmes y pavimentos urbanos

### MS Señalización viaria

#### MSH Señalización horizontal

**MSH100** m² Pintura plástica en vías ciclistas.
Aplicación manual de dos manos de pintura plástica, antideslizante, color rojo, acabado satinado, textura lisa, la primera mano diluida con un 20% de agua y la siguiente diluida con un 5% de agua o sin diluir, (rendimiento: 0,1 l/m² cada mano); en vías ciclistas.
Incluye: Preparación y limpieza previa del soporte. Preparación de la mezcla. Aplicación de una mano de fondo y una mano de acabado.
Criterio de medición de proyecto: Superficie medida según documentación gráfica de Proyecto.
Criterio de medición de obra: Se medirá la superficie realmente ejecutada según especificaciones de Proyecto.

| Código | Ud | Descripción | Rendimiento | Precio | Importe |
|---|---|---|---|---|---|
| mt27pii060n | l | Pintura, a base de resinas acrílicas, color rojo, acabado satinado, textura lisa, antideslizante; para aplicar con brocha, rodillo o pistola. (material) | 0.2 | 12.3 | 2.460 |
| mo038 | h | Oficial 1ª pintor. (mano de obra) | 0.088 | 23.1 | 2.033 |
| mo076 | h | Ayudante pintor. (mano de obra) | 0.088 | 21.94 | 1.931 |
| % | % | Costes directos complementarios | 2 % | 6.424 | 0.128 |
|  |  | Costes directos |  |  | 6.552 |

Residuos:
- colocación: mt27pii060n; factor de residuo 0.0275

## Recursos

**mt27pii060n** l Pintura, a base de resinas acrílicas
Datos técnicos: Coste energético 25.690 MJ; Emisión de CO2 1.310 kg; Código LER 08 01 11; Masa del elemento 1.36 kg; Volumen 0.001511 m3
Residuos:
- embalaje: re170203 Plástico. (componente de residuo); rendimiento 0.032 kg; Código LER 17 02 03; Masa del elemento 1 kg; Volumen 0.001667 m3
