# Separador de carril bici

- Propiedad del archivo: CYPE Ingenieros S.A.
- Formato: FIEBDC-3/2016
- Programa: Generador de precios de la construcción. CYPE Ingenieros, S.A.
- Fecha: 06/06/2025
- Divisa: EUR
- Costes indirectos: 3 %
- IVA: 21 %

## M Firmes y pavimentos urbanos

### MS Señalización viaria

#### MSR Reductores de velocidad y separadores viales

**MSR010** Ud Separador de carril bici.
Separador de carril bici, de plástico reciclado en un 100%, de 77,5x16,4x8 cm, de color rojo, con 6 bandas reflectantes. Incluso anclajes químicos para la fijación del separador sobre el pavimento existente.
Incluye: Replanteo. Colocación sobre el pavimento existente y fijación al mismo.
Criterio de medición de proyecto: Número de unidades previstas, según documentación gráfica de Proyecto.
Criterio de medición de obra: Se medirá el número de unidades realmente colocadas según especificaciones de Proyecto.

| Código | Ud | Descripción | Rendimiento | Precio | Importe |
|---|---|---|---|---|---|
| mt52svi010d | Ud | Separador de carril bici, de plástico reciclado en un 100%, de 77,5x16,4x8 cm, de color rojo, con 6 bandas reflectantes. (material) | 1 | 26.56 | 26.560 |
| mt26aaq010c | Ud | Anclaje químico compuesto por resina y varilla roscada de acero galvanizado calidad 5.8, según UNE-EN ISO 898-1; con tuerca y arandela, de 12 mm de diámetro. (material) | 4 | 3.98 | 15.920 |
| mo041 | h | Oficial 1ª construcción de obra civil. (mano de obra) | 0.22 | 23.1 | 5.082 |
| mo087 | h | Ayudante construcción de obra civil. (mano de obra) | 0.44 | 21.94 | 9.654 |
| % | % | Costes directos complementarios | 2 % | 57.216 | 1.144 |
|  |  | Costes directos |  |  | 58.360 |

Residuos:
- colocación: mt26aaq010c; factor de residuo 0.002652

## Recursos

**mt52svi010d** Ud Separador de carril bici, de plástico reciclado en un 100%, de 77,5x16,4x8 cm, de color rojo, con 6 bandas reflectantes
Datos técnicos: Coste energético 33.272 MJ; Emisión de CO2 3.485 kg
Residuos:
- embalaje: re150101 Envases de papel y cartón. (componente de residuo); rendimiento 0.1 kg; Código LER 15 01 01; Masa del elemento 1 kg; Volumen 0.001333 m3

**mt26aaq010c** Ud Anclaje químico compuesto por resina y varilla roscada de acero galvanizado calidad 5.8
Datos técnicos: Coste energético 12.558 MJ; Emisión de CO2 0.720 kg; Código LER 17 09 04; Masa del elemento 0.25 kg; Volumen 0.000167 m3
Residuos:
- embalaje: re150101 Envases de papel y cartón; rendimiento 0.002 kg
- embalaje: re170203 Plástico. (componente de residuo); rendimiento 0.002 kg; Código LER 17 02 03; Masa del elemento 1 kg; Volumen 0.001667 m3
