# Impermeabilización de cubierta de vertedero, con geotextil y geomembrana

- Propiedad del archivo: CYPE Ingenieros S.A.
- Formato: FIEBDC-3/2016
- Programa: Generador de precios de la construcción. CYPE Ingenieros, S.A.
- Fecha: 23/10/2024
- Divisa: EUR
- Costes indirectos: 3 %
- IVA: 21 %

## N Aislamientos e impermeabilizaciones

### NI Impermeabilizaciones

#### NIV Vertederos

**NIV010** m² Impermeabilización de cubierta de vertedero, con geotextil y geomembrana.
Impermeabilización de cubierta de vertedero, con geomembrana homogénea de policloruro de vinilo plastificado (PVC-P), de 1,2 mm de espesor, color gris, con una densidad de 1240 kg/m³ según UNE-EN ISO 1183 y resistencia CBR a punzonamiento de 1,8 kN según UNE-EN ISO 12236, colocada con solapes, sin adherir al soporte, y protegida en ambas caras con una capa antipunzonante de geotextil de polipropileno, (120 g/m²).
Incluye: Replanteo y corte. Colocación de la primera capa de geotextil. Colocación de la geomembrana. Resolución de las uniones. Colocación de la segunda capa de geotextil.
Criterio de medición de proyecto: Superficie medida según documentación gráfica de Proyecto.
Criterio de medición de obra: Se medirá la superficie realmente ejecutada según especificaciones de Proyecto.

| Código | Ud | Descripción | Rendimiento | Precio | Importe |
|---|---|---|---|---|---|
| mt14gso030aaae | m² | Geotextil no tejido sintético, termosoldado, de polipropileno, con una resistencia a la tracción longitudinal de 8 kN/m, una resistencia a la tracción transversal de 10,1 kN/m, una apertura de cono al ensayo de perforación dinámica según UNE-EN ISO 13433 inferior a 40 mm, resistencia CBR a punzonamiento 0,3 kN y una masa superficial de 120 g/m², según UNE-EN 13252. (material) | 2.2 | 1.11 | 2.442 |
| mt15dag010a | m² | Geomembrana homogénea de policloruro de vinilo plastificado (PVC-P), de 1,2 mm de espesor, color gris, con una densidad de 1240 kg/m³ según UNE-EN ISO 1183 y resistencia CBR a punzonamiento de 1,8 kN según UNE-EN ISO 12236, suministrada en rollos de 2,05 m de anchura y 150 m de longitud. (material) | 1.1 | 9.18 | 10.098 |
| mo029 | h | Oficial 1ª aplicador de láminas impermeabilizantes. (mano de obra) | 0.264 | 22.13 | 5.842 |
| mo067 | h | Ayudante aplicador de láminas impermeabilizantes. (mano de obra) | 0.264 | 21.02 | 5.549 |
| % | % | Costes directos complementarios | 2 % | 23.931 | 0.479 |
|  |  | Costes directos |  |  | 24.410 |

Residuos:
- colocación: mt14gso030aaae; factor de residuo 0.07
- colocación: mt15dag010a; factor de residuo 0.048

## Recursos

**mt14gso030aaae** m² Geotextil no tejido sintético
Datos técnicos: Coste energético 16.404 MJ; Emisión de CO2 0.564 kg; Código LER 17 06 04; Masa del elemento 0.12 kg; Volumen 0.0002 m3
Residuos:
- embalaje: re170203 Plástico. (componente de residuo); rendimiento 0.024 kg; Código LER 17 02 03; Masa del elemento 1 kg; Volumen 0.001667 m3

**mt15dag010a** m² Geomembrana homogénea de policloruro de vinilo plastificado (PVC-P)
Datos técnicos: Coste energético 122.094 MJ; Emisión de CO2 4.356 kg; Código LER 17 06 04; Masa del elemento 1.488 kg; Volumen 0.00248 m3
Residuos:
- embalaje: re170203 Plástico; rendimiento 0.024 kg
