# Barras suspendidas

- Propiedad del archivo: CYPE Ingenieros S.A.
- Formato: FIEBDC-3/2016
- Programa: Generador de precios de la construcción. CYPE Ingenieros, S.A.
- Fecha: 12/06/2024
- Divisa: EUR
- Costes indirectos: 3 %
- IVA: 21 %

## T Equipamiento urbano

### TD Equipamientos deportivos

#### TDA Circuito de ejercicios a pie

**TDA020** Ud Barras suspendidas.
Barras suspendidas para ejercicios de elevaciones a pulso, formadas por tres postes cuadrados de 0,15 m de lado, dos de 2,30 m y otro de 2,20 m de altura vista, de madera de pino silvestre, tratada en autoclave, con clase de uso 4 según UNE-EN 335, acabada con barniz protector, con dos travesaños de acero de 1,00 m, con tornillería de acero galvanizado, embutida y protegida con tapones de seguridad, para usuarios de más de 12 años, con zona de seguridad de 20,00 m² y 2,00 m de altura libre de caída, fijadas a una base de hormigón HM-20/P/20/X0. Incluso replanteo, excavación manual del terreno y fijación del equipamiento deportivo. Totalmente montadas y probadas.
Incluye: Replanteo. Excavación con medios manuales. Hormigonado de la base de apoyo. Montaje y fijación del equipamiento deportivo. Realización de pruebas de servicio.
Criterio de medición de proyecto: Número de unidades previstas, según documentación gráfica de Proyecto.
Criterio de medición de obra: Se medirá el número de unidades realmente ejecutadas según especificaciones de Proyecto.

| Código | Ud | Descripción | Rendimiento | Precio | Importe |
|---|---|---|---|---|---|
| mt10hmf010tLc | m³ | Hormigón HM-20/P/20/X0, fabricado en central. (material) | 0.45 | 83.57 | 37.607 |
| mt52dep020a | Ud | Barras suspendidas para ejercicios de elevaciones a pulso, formadas por tres postes cuadrados de 0,15 m de lado, dos de 2,30 m y otro de 2,20 m de altura vista, de madera de pino silvestre, tratada en autoclave, con clase de uso 4 según UNE-EN 335, acabada con barniz protector, con dos travesaños de acero de 1,00 m, con tornillería de acero galvanizado, embutida y protegida con tapones de seguridad, para usuarios de más de 12 años, con zona de seguridad de 20,00 m² y 2,00 m de altura libre de caída, incluso elementos de fijación. Según UNE-EN 1176-1. (material) | 1 | 708.01 | 708.010 |
| mo041 | h | Oficial 1ª construcción de obra civil. (mano de obra) | 1.65 | 22.13 | 36.515 |
| mo087 | h | Ayudante construcción de obra civil. (mano de obra) | 2.53 | 21.02 | 53.181 |
| % | % | Costes directos complementarios | 2 % | 835.313 | 16.706 |
|  |  | Costes directos |  |  | 852.019 |

Residuos:
- colocación: mt10hmf010tLc Hormigón HM-20/P/20/X0, fabricado en central; factor de residuo 0.00139589

## Recursos

**mt10hmf010tLc** m³ Hormigón HM-20/P/20/X0, fabricado en central
Datos técnicos: Coste energético 1840.000 MJ; Emisión de CO2 230.000 kg; Código LER 17 01 01; Masa del elemento 2300 kg; Volumen 1.533333 m3

**mt52dep020a** Ud Barras suspendidas para ejercicios de elevaciones a pulso
Datos técnicos: Coste energético 12889.079 MJ; Emisión de CO2 -141.717 kg
Residuos:
- embalaje: re150101 Envases de papel y cartón. (componente de residuo); rendimiento 3.585 kg; Código LER 15 01 01; Masa del elemento 1 kg; Volumen 0.001333 m3
