# Combinado multideporte

- Propiedad del archivo: CYPE Ingenieros S.A.
- Formato: FIEBDC-3/2016
- Programa: Generador de precios de la construcción. CYPE Ingenieros, S.A.
- Fecha: 23/10/2024
- Divisa: EUR
- Costes indirectos: 3 %
- IVA: 21 %

## T Equipamiento urbano

### TD Equipamientos deportivos

#### TDG Juegos deportivos

**TDG100** Ud Combinado multideporte.
Combinado multideporte compuesto de los siguientes elementos: PORTERÍA: antivandálica, de 3 m de base y 2 m de altura, postes y larguero de sección cuadrada de 80x80 mm de acero con soportes de poliamida para sujeción de la red a la portería (no incluida en este precio); CANASTA: tablero antivandálico de chapa galvanizada perforada, de 120x90 cm, aro de varilla maciza colocado a una altura de 3,05 m y red de cable de acero plastificado, fijado a una base de hormigón HM-20/P/20/X0.
Criterio de valoración económica: El precio incluye la excavación.
Incluye: Replanteo. Excavación con medios manuales. Hormigonado de la base de apoyo. Montaje y fijación del equipamiento deportivo. Comprobación de su correcto funcionamiento.
Criterio de medición de proyecto: Número de unidades previstas, según documentación gráfica de Proyecto.
Criterio de medición de obra: Se medirá el número de unidades realmente ejecutadas según especificaciones de Proyecto.

| Código | Ud | Descripción | Rendimiento | Precio | Importe |
|---|---|---|---|---|---|
| mt52dep310 | Ud | Combinado multideporte compuesto de los siguientes elementos: portería antivandálica, de 3 m de base y 2 m de altura, postes y larguero de sección cuadrada de 80x80 mm de acero con soportes de poliamida para sujeción de la red a la portería (no incluida en este precio); canasta con tablero antivandálico de chapa galvanizada perforada, de 120x90 cm, aro de varilla maciza colocado a una altura de 3,05 m y red de cable de acero plastificado. Incluso pletinas metálicas y tornillos de seguridad para la unión entre la portería y la canasta. (material) | 1 | 1702.08 | 1702.080 |
| mt10hmf010tLc | m³ | Hormigón HM-20/P/20/X0, fabricado en central. (material) | 0.65 | 83.57 | 54.321 |
| mo041 | h | Oficial 1ª construcción de obra civil. (mano de obra) | 3.3 | 22.13 | 73.029 |
| mo087 | h | Ayudante construcción de obra civil. (mano de obra) | 4.95 | 21.02 | 104.049 |
| mo011 | h | Oficial 1ª montador. (mano de obra) | 3.3 | 22.74 | 75.042 |
| mo080 | h | Ayudante montador. (mano de obra) | 4.95 | 21.02 | 104.049 |
| % | % | Costes directos complementarios | 2 % | 2112.570 | 42.251 |
|  |  | Costes directos |  |  | 2154.821 |

Residuos:
- colocación: mt52dep310; factor de residuo 0.006
- colocación: mt10hmf010tLc Hormigón HM-20/P/20/X0, fabricado en central; factor de residuo 0.00139589

## Recursos

**mt52dep310** Ud Combinado multideporte compuesto de los siguientes elementos: portería antivandálica
Datos técnicos: Coste energético 2707.125 MJ; Emisión de CO2 140.442 kg; Código LER 17 04 05; Masa del elemento 275 kg; Volumen 0.130952 m3
Residuos:
- embalaje: re170203 Plástico. (componente de residuo); rendimiento 0.04 kg; Código LER 17 02 03; Masa del elemento 1 kg; Volumen 0.001667 m3

**mt10hmf010tLc** m³ Hormigón HM-20/P/20/X0, fabricado en central
Datos técnicos: Coste energético 1840.000 MJ; Emisión de CO2 230.000 kg; Código LER 17 01 01; Masa del elemento 2300 kg; Volumen 1.533333 m3
