# Delimitación de pista de petanca

- Propiedad del archivo: CYPE Ingenieros S.A.
- Formato: FIEBDC-3/2016
- Programa: Generador de precios de la construcción. CYPE Ingenieros, S.A.
- Fecha: 06/06/2025
- Divisa: EUR
- Costes indirectos: 3 %
- IVA: 21 %

## T Equipamiento urbano

### TD Equipamientos deportivos

#### TDG Juegos deportivos

**TDG160** Ud Delimitación de pista de petanca.
Estructura de madera de pino silvestre, tratada en autoclave, para delimitación de pista de petanca, de 40 cm de altura en los lados menores y de 20 cm en los lados mayores, con una superficie de juego de 15x4 m.
Incluye: Replanteo. Colocación.
Criterio de medición de proyecto: Número de unidades previstas, según documentación gráfica de Proyecto.
Criterio de medición de obra: Se medirá el número de unidades realmente ejecutadas según especificaciones de Proyecto.

| Código | Ud | Descripción | Rendimiento | Precio | Importe |
|---|---|---|---|---|---|
| mt52dep370 | Ud | Estructura de madera de pino silvestre, tratada en autoclave, para delimitación de pista de petanca, de 40 cm de altura en los lados menores y de 20 cm en los lados mayores, con una superficie de juego de 15x4 m, incluso pletinas metálicas para refuerzos verticales intermedios y tornillos de seguridad para la unión entre piezas. (material) | 1 | 2503.06 | 2503.060 |
| mo041 | h | Oficial 1ª construcción de obra civil. (mano de obra) | 22 | 23.1 | 508.200 |
| mo087 | h | Ayudante construcción de obra civil. (mano de obra) | 33 | 21.94 | 724.020 |
| % | % | Costes directos complementarios | 2 % | 3735.280 | 74.706 |
|  |  | Costes directos |  |  | 3809.986 |

Residuos:
- colocación: mt52dep370; factor de residuo 0.0020625

## Recursos

**mt52dep370** Ud Estructura de madera de pino silvestre
Datos técnicos: Coste energético 31228.542 MJ; Emisión de CO2 -830.782 kg; Código LER 17 02 01; Masa del elemento 538.2 kg; Volumen 0.489273 m3
Residuos:
- embalaje: re150101 Envases de papel y cartón. (componente de residuo); rendimiento 4.033 kg; Código LER 15 01 01; Masa del elemento 1 kg; Volumen 0.001333 m3
