# Mesa de hormigón prefabricado

- Propiedad del archivo: CYPE Ingenieros S.A.
- Formato: FIEBDC-3/2016
- Programa: Generador de precios de la construcción. CYPE Ingenieros, S.A.
- Fecha: 26/06/2025
- Divisa: EUR
- Costes indirectos: 3 %
- IVA: 21 %

## T Equipamiento urbano

### TM Mobiliario urbano

#### TMB Bancos, sillas y mesas

**TMB065** Ud Mesa de hormigón prefabricado.
Mesa para picnic de hormigón prefabricado, de 800x1600x760 cm, acabado con tratamiento antigrafiti, color blanco.
Incluye: Replanteo. Colocación.
Criterio de medición de proyecto: Número de unidades previstas, según documentación gráfica de Proyecto.
Criterio de medición de obra: Se medirá el número de unidades realmente ejecutadas según especificaciones de Proyecto.

| Código | Ud | Descripción | Rendimiento | Precio | Importe |
|---|---|---|---|---|---|
| mt52mug205a | Ud | Mesa para picnic de hormigón prefabricado, de 800x1600x760 cm, acabado con tratamiento antigrafiti, color blanco. (material) | 1 | 552.83 | 552.830 |
| mq04cag010a | h | Camión con grúa de hasta 6 t. (maquinaria) | 0.506 | 56.47 | 28.574 |
| mo041 | h | Oficial 1ª construcción de obra civil. (mano de obra) | 0.506 | 23.1 | 11.689 |
| mo087 | h | Ayudante construcción de obra civil. (mano de obra) | 0.506 | 21.94 | 11.102 |
| % | % | Costes directos complementarios | 2 % | 604.195 | 12.084 |
|  |  | Costes directos |  |  | 616.279 |

## Recursos

**mt52mug205a** Ud Mesa para picnic de hormigón prefabricado, de 800x1600x760 cm, acabado con tratamiento antigrafiti, color blanco
Datos técnicos: Coste energético 1091.974 MJ; Emisión de CO2 88.018 kg
Residuos:
- embalaje: re150101 Envases de papel y cartón. (componente de residuo); rendimiento 1.433 kg; Código LER 15 01 01; Masa del elemento 1 kg; Volumen 0.001333 m3
