# Jardinera de fundición

- Propiedad del archivo: CYPE Ingenieros S.A.
- Formato: FIEBDC-3/2016
- Programa: Generador de precios de la construcción. CYPE Ingenieros, S.A.
- Fecha: 27/05/2025
- Divisa: EUR
- Costes indirectos: 3 %
- IVA: 21 %

## T Equipamiento urbano

### TM Mobiliario urbano

#### TMJ Jardineras

**TMJ010** Ud Jardinera de fundición.
Jardinera lineal de fundición, de 153x45x49 cm, pintada en color negro.
Incluye: Colocación de la jardinera. Eliminación y limpieza del material sobrante.
Criterio de medición de proyecto: Número de unidades previstas, según documentación gráfica de Proyecto.
Criterio de medición de obra: Se medirá el número de unidades realmente ejecutadas según especificaciones de Proyecto.

| Código | Ud | Descripción | Rendimiento | Precio | Importe |
|---|---|---|---|---|---|
| mt52mug100e | Ud | Jardinera lineal de fundición, de 153x45x49 cm, pintada en color negro. (material) | 1 | 1004.08 | 1004.080 |
| mq04cag010a | h | Camión con grúa de hasta 6 t. (maquinaria) | 0.484 | 56.47 | 27.331 |
| mo041 | h | Oficial 1ª construcción de obra civil. (mano de obra) | 0.484 | 23.1 | 11.180 |
| mo087 | h | Ayudante construcción de obra civil. (mano de obra) | 0.792 | 21.94 | 17.376 |
| % | % | Costes directos complementarios | 2 % | 1059.967 | 21.199 |
|  |  | Costes directos |  |  | 1081.166 |

## Recursos

**mt52mug100e** Ud Jardinera lineal de fundición, de 153x45x49 cm, pintada en color negro
Datos técnicos: Coste energético 5861.957 MJ; Emisión de CO2 362.249 kg
Residuos:
- embalaje: re150101 Envases de papel y cartón. (componente de residuo); rendimiento 1.508 kg; Código LER 15 01 01; Masa del elemento 1 kg; Volumen 0.001333 m3
