# Jardinera de hormigón prefabricado

- Propiedad del archivo: CYPE Ingenieros S.A.
- Formato: FIEBDC-3/2016
- Programa: Generador de precios de la construcción. CYPE Ingenieros, S.A.
- Fecha: 12/06/2024
- Divisa: EUR
- Costes indirectos: 3 %
- IVA: 21 %

## T Equipamiento urbano

### TM Mobiliario urbano

#### TMJ Jardineras

**TMJ050** Ud Jardinera de hormigón prefabricado.
Jardinera circular de hormigón prefabricado, de 180 cm de diámetro y 90 cm de altura.
Incluye: Colocación de la jardinera. Eliminación y limpieza del material sobrante.
Criterio de medición de proyecto: Número de unidades previstas, según documentación gráfica de Proyecto.
Criterio de medición de obra: Se medirá el número de unidades realmente ejecutadas según especificaciones de Proyecto.

| Código | Ud | Descripción | Rendimiento | Precio | Importe |
|---|---|---|---|---|---|
| mt52mug240l | Ud | Jardinera circular de hormigón prefabricado, de 180 cm de diámetro y 90 cm de altura. (material) | 1 | 1302.52 | 1302.520 |
| mq04cag010a | h | Camión con grúa de hasta 6 t. (maquinaria) | 1.65 | 56.47 | 93.176 |
| mo041 | h | Oficial 1ª construcción de obra civil. (mano de obra) | 1.65 | 22.13 | 36.515 |
| mo087 | h | Ayudante construcción de obra civil. (mano de obra) | 2.2 | 21.02 | 46.244 |
| % | % | Costes directos complementarios | 2 % | 1478.455 | 29.569 |
|  |  | Costes directos |  |  | 1508.024 |

## Recursos

**mt52mug240l** Ud Jardinera circular de hormigón prefabricado, de 180 cm de diámetro y 90 cm de altura
Datos técnicos: Coste energético 1528.398 MJ; Emisión de CO2 201.893 kg
Residuos:
- embalaje: re150101 Envases de papel y cartón. (componente de residuo); rendimiento 1.533 kg; Código LER 15 01 01; Masa del elemento 1 kg; Volumen 0.001333 m3
