# Vallado de recinto para perros

- Propiedad del archivo: CYPE Ingenieros S.A.
- Formato: FIEBDC-3/2016
- Programa: Generador de precios de la construcción. CYPE Ingenieros, S.A.
- Fecha: 26/06/2025
- Divisa: EUR
- Costes indirectos: 3 %
- IVA: 21 %

## T Equipamiento urbano

### TM Mobiliario urbano

#### TMS Mobiliario canino

**TMS030** m Vallado de recinto para perros.
Vallado de recinto para perros, de 1,00 m de altura, formado por postes verticales de perfil hueco de acero galvanizado en caliente, de sección rectangular, de 60x40x2 mm, y panel de malla electrosoldada con pliegues de refuerzo, colocación con taco químico, arandela y tornillo.
Criterio de valoración económica: El precio no incluye la superficie soporte.
Incluye: Replanteo. Colocación.
Criterio de medición de proyecto: Longitud medida según documentación gráfica de Proyecto, deduciendo la longitud de los huecos de puertas y cancelas.
Criterio de medición de obra: Se medirá la longitud realmente ejecutada según especificaciones de Proyecto, deduciendo la longitud de los huecos de puertas y cancelas.

| Código | Ud | Descripción | Rendimiento | Precio | Importe |
|---|---|---|---|---|---|
| mt52vpm040 | Ud | Base de aluminio para el atornillado directo de postes, con tornillos y accesorios de fijación. (material) | 0.5 | 33.04 | 16.520 |
| mt52moc030h | m | Vallado de recinto para perros, de 1,00 m de altura, formado por postes verticales de perfil hueco de acero galvanizado en caliente, de sección rectangular, de 60x40x2 mm, y panel de malla electrosoldada con pliegues de refuerzo, incluso elementos de fijación. (material) | 1 | 69.66 | 69.660 |
| mo041 | h | Oficial 1ª construcción de obra civil. (mano de obra) | 0.33 | 23.1 | 7.623 |
| mo087 | h | Ayudante construcción de obra civil. (mano de obra) | 0.33 | 21.94 | 7.240 |
| % | % | Costes directos complementarios | 2 % | 101.043 | 2.021 |
|  |  | Costes directos |  |  | 103.064 |

## Recursos

**mt52moc030h** m Vallado de recinto para perros
Datos técnicos: Coste energético 93.064 MJ; Emisión de CO2 9.777 kg
Residuos:
- embalaje: re150101 Envases de papel y cartón. (componente de residuo); rendimiento 0.359 kg; Código LER 15 01 01; Masa del elemento 1 kg; Volumen 0.001333 m3
