# Horquilla fija, de tubo de acero

- Propiedad del archivo: CYPE Ingenieros S.A.
- Formato: FIEBDC-3/2016
- Programa: Generador de precios de la construcción. CYPE Ingenieros, S.A.
- Fecha: 26/06/2025
- Divisa: EUR
- Costes indirectos: 3 %
- IVA: 21 %

## T Equipamiento urbano

### TP Protecciones peatonales

#### TPH Hitos y bolardos

**TPH070** Ud Horquilla fija, de tubo de acero.
Bolardo fijo con forma de horquilla, de 70 cm de altura, de tubo de acero, con electrocincado y pintura de poliéster, colocación con pernos de anclaje y aglomerante hidráulico.
Criterio de valoración económica: El precio no incluye la superficie soporte.
Incluye: Replanteo. Colocación.
Criterio de medición de proyecto: Número de unidades previstas, según documentación gráfica de Proyecto.
Criterio de medición de obra: Se medirá el número de unidades realmente ejecutadas según especificaciones de Proyecto.

| Código | Ud | Descripción | Rendimiento | Precio | Importe |
|---|---|---|---|---|---|
| mt52mug330a | Ud | Bolardo fijo con forma de horquilla, de 70 cm de altura, de tubo de acero, con electrocincado y pintura de poliéster, incluso pernos de anclaje. (material) | 1 | 49.24 | 49.240 |
| mt09amp010a | kg | Aglomerante hidráulico, compuesto por cementos de alta resistencia y aditivos específicos, de fraguado rápido. (material) | 0.2 | 0.66 | 0.132 |
| mo041 | h | Oficial 1ª construcción de obra civil. (mano de obra) | 0.44 | 23.1 | 10.164 |
| mo087 | h | Ayudante construcción de obra civil. (mano de obra) | 0.44 | 21.94 | 9.654 |
| % | % | Costes directos complementarios | 2 % | 69.190 | 1.384 |
|  |  | Costes directos |  |  | 70.574 |

Residuos:
- colocación: mt09amp010a Aglomerante hidráulico, compuesto por cementos de alta resistencia y aditivos específicos, de fraguado rápido; factor de residuo 0.0063

## Recursos

**mt52mug330a** Ud Bolardo fijo con forma de horquilla
Datos técnicos: Coste energético 77.860 MJ; Emisión de CO2 6.125 kg
Residuos:
- embalaje: re150101 Envases de papel y cartón. (componente de residuo); rendimiento 3.585 kg; Código LER 15 01 01; Masa del elemento 1 kg; Volumen 0.001333 m3

**mt09amp010a** kg Aglomerante hidráulico, compuesto por cementos de alta resistencia y aditivos específicos, de fraguado rápido
Datos técnicos: Coste energético 7.294 MJ; Emisión de CO2 0.494 kg; Código LER 17 01 01; Masa del elemento 1 kg; Volumen 0.000667 m3
Residuos:
- embalaje: re150101 Envases de papel y cartón; rendimiento 0.014 kg
- embalaje: re170201 Madera. (componente de residuo); rendimiento 0.001 kg; Código LER 17 02 01; Masa del elemento 1 kg; Volumen 0.000909 m3
- embalaje: re170203 Plástico. (componente de residuo); rendimiento 0.003 kg; Código LER 17 02 03; Masa del elemento 1 kg; Volumen 0.001667 m3
