# Módulo de señalización informativa urbana AIMPE

- Propiedad del archivo: CYPE Ingenieros S.A.
- Formato: FIEBDC-3/2016
- Programa: Generador de precios de la construcción. CYPE Ingenieros, S.A.
- Fecha: 26/06/2025
- Divisa: EUR
- Costes indirectos: 3 %
- IVA: 21 %

## T Equipamiento urbano

### TS Señalización y soportes publicitarios

#### TSV Señalización vertical

**TSV110** Ud Módulo de señalización informativa urbana AIMPE.
Suministro y colocación sobre el soporte de módulo de señalización informativa urbana AIMPE, de aluminio, con el dorso abierto, de 150x30 cm, con retrorreflectancia nivel 1 (E.G.). Incluso accesorios, tornillería y elementos de anclaje.
Incluye: Montaje.
Criterio de medición de proyecto: Número de unidades previstas, según documentación gráfica de Proyecto.
Criterio de medición de obra: Se medirá el número de unidades realmente suministradas según especificaciones de Proyecto.

| Código | Ud | Descripción | Rendimiento | Precio | Importe |
|---|---|---|---|---|---|
| mt53spc060a | Ud | Módulo de señalización informativa urbana AIMPE, de aluminio, con el dorso abierto, de 150x30 cm, con retrorreflectancia nivel 1 (E.G.), incluso accesorios, tornillería y elementos de anclaje. (material) | 1 | 217.48 | 217.480 |
| mo041 | h | Oficial 1ª construcción de obra civil. (mano de obra) | 0.352 | 23.1 | 8.131 |
| mo087 | h | Ayudante construcción de obra civil. (mano de obra) | 0.704 | 21.94 | 15.446 |
| % | % | Costes directos complementarios | 2 % | 241.057 | 4.821 |
|  |  | Costes directos |  |  | 245.878 |

Residuos:
- colocación: mt53spc060a; factor de residuo 0.024

## Recursos

**mt53spc060a** Ud Módulo de señalización informativa urbana AIMPE
Datos técnicos: Coste energético 641.129 MJ; Emisión de CO2 47.171 kg; Código LER 17 04 02; Masa del elemento 5.72 kg; Volumen 0.003813 m3
Residuos:
- embalaje: re170203 Plástico. (componente de residuo); rendimiento 0.008 kg; Código LER 17 02 03; Masa del elemento 1 kg; Volumen 0.001667 m3
