# Pasarela peatonal de madera

- Propiedad del archivo: CYPE Ingenieros S.A.
- Formato: FIEBDC-3/2016
- Programa: Generador de precios de la construcción. CYPE Ingenieros, S.A.
- Fecha: 12/06/2024
- Divisa: EUR
- Costes indirectos: 3 %
- IVA: 21 %

## T Equipamiento urbano

### TY Equipamiento para playas

#### TYA Accesos

**TYA010** Ud Pasarela peatonal de madera.
Pasarela peatonal flexible de 110 cm de anchura, formada por tablones de madera de pino tratada en autoclave, de 110x15x5 cm, unidos entre sí por 3 cuerdas, que sirven para encadenar los tramos de pasarela. Totalmente instalada mediante la unión de los distintos tramos.
Incluye: Colocación de los tramos. Unión de los tramos.
Criterio de medición de proyecto: Longitud medida según documentación gráfica de Proyecto.
Criterio de medición de obra: Se medirá la longitud realmente ejecutada según especificaciones de Proyecto.

| Código | Ud | Descripción | Rendimiento | Precio | Importe |
|---|---|---|---|---|---|
| mt52dlv040a | m | Pasarela peatonal flexible de 110 cm de anchura, formada por tablones de madera de pino tratada en autoclave, de 110x15x5 cm, unidos entre sí por 3 cuerdas, que sirven para encadenar los tramos de pasarela. (material) | 1 | 142.75 | 142.750 |
| mo041 | h | Oficial 1ª construcción de obra civil. (mano de obra) | 0.275 | 22.13 | 6.086 |
| mo087 | h | Ayudante construcción de obra civil. (mano de obra) | 0.275 | 21.02 | 5.781 |
| % | % | Costes directos complementarios | 2 % | 154.617 | 3.092 |
|  |  | Costes directos |  |  | 157.709 |

Residuos:
- colocación: mt52dlv040a; factor de residuo 0.0019278

## Recursos

**mt52dlv040a** m Pasarela peatonal flexible de 110 cm de anchura
Datos técnicos: Coste energético 949.918 MJ; Emisión de CO2 21.725 kg; Código LER 17 02 01; Masa del elemento 23.6 kg; Volumen 0.021455 m3
Residuos:
- embalaje: re170203 Plástico. (componente de residuo); rendimiento 0.003 kg; Código LER 17 02 03; Masa del elemento 1 kg; Volumen 0.001667 m3
